# Cielo raso suspendido, situado a una altura menor de 4 m, de panel acústico de lana de roca, compuesto por módulos de 1200x600x15 mm, acabado liso en color blanco para perfilería vista T 24

- Propiedad del archivo: CYPE INGENIEROS, S.A.
- Formato: FIEBDC-3/2002
- Ámbito geográfico: Panamá
- Costes indirectos: 3.00 %
- Gastos generales: 13.00 %
- Beneficio industrial: 6.00 %
- IVA: 13.00 %

## R Revestimientos

### RT Cielos rasos

#### RTF De fibras minerales

**RTF010** m² Cielo raso suspendido, situado a una altura menor de 4 m, de panel acústico de lana de roca, compuesto por módulos de 1200x600x15 mm, acabado liso en color blanco para perfilería vista T 24.
Suministro y montaje de cielo raso suspendido, situado a una altura menor de 4 m, constituido por panel acústico autoportante de lana de roca, compuesto por módulos de 1200x600x15 mm, con la cara vista revestida con un velo mineral, acabado liso en color blanco con canto recto para perfilería vista T 24, suspendido de la losa mediante perfilería, comprendiendo perfiles primarios, secundarios y angulares de remate fijados al techo mediante varillas de acero galvanizado. Incluso parte proporcional de varillas de acero galvanizado y accesorios de fijación, completamente instalado.
Incluye: Replanteo de los ejes de la trama modular. Nivelación y colocación de los perfiles perimetrales. Replanteo de los perfiles principales de la trama. Señalización de los puntos de anclaje a la losa. Nivelación y suspensión de los perfiles principales y secundarios de la trama. Colocación de las placas.
Criterio de medición de proyecto: Superficie medida entre paramentos, según documentación gráfica de Proyecto, sin descontar huecos para instalaciones.
Criterio de medición de obra: Se medirá la superficie realmente ejecutada según especificaciones de Proyecto, sin descontar huecos para instalaciones.

| Código | Ud | Descripción | Rendimiento | Precio | Importe |
|---|---|---|---|---|---|
| mt12pag010d | m² | Panel acústico autoportante de lana mineral, de resistencia térmica 0,4 m²K/W, Euroclase A1 de reacción al fuego, compuesto por módulos de 1200x600x15 mm, con la cara vista revestida con un velo mineral, acabado liso en color blanco con canto recto para perfilería vista T 24. (material) | 1.050 | 14.41 | 15.13 |
| mt12pfr010a | m | Perfil primario en T de 24x38x3600 mm, de acero galvanizado laminado, con la cara vista revestida con una lámina de aluminio acabado lacado en color blanco. (material) | 0.700 | 1.17 | 0.82 |
| mt12pfr010g | m | Perfil secundario en T de 24x38x600 mm, de acero galvanizado laminado, con la cara vista revestida con una lámina de aluminio acabado lacado en color blanco. (material) | 0.700 | 1.17 | 0.82 |
| mt12pfr010j | m | Perfil angular en L de 24x24x3000 mm, de acero galvanizado laminado, con la cara vista revestida con una lámina de aluminio acabado lacado en color blanco. (material) | 0.400 | 0.95 | 0.38 |
| mt12fac020b | Ud | Varilla metálica de acero galvanizado de 6 mm de diámetro. (material) | 2.000 | 0.43 | 0.86 |
| mt12fac050 | Ud | Accesorios para la instalación de cielos rasos suspendidos. (material) | 1.000 | 2.15 | 2.15 |
| op00fre010 |  | Fresadora. | 1.000 | 0.00 | 0.00 |
| op00ato010 |  | Atornillador. | 1.000 | 0.00 | 0.00 |
| mo015 | h | Montador de cielos rasos. (mano de obra) | 0.210 | 7.09 | 1.49 |
| mo082 | h | Principiante de montador de cielos rasos. (mano de obra) | 0.210 | 4.33 | 0.91 |
| % | % | Costes directos complementarios | 2 % | 22.56 | 0.45 |
|  |  | Costes directos |  |  | 23.01 |
