# Cielo raso suspendido de láminas metálicas

- Propiedad del archivo: CYPE INGENIEROS, S.A.
- Formato: FIEBDC-3/2002
- Ámbito geográfico: Panamá
- Divisa: USD
- Costes indirectos: 3.00 %
- Gastos generales: 13.00 %
- Beneficio industrial: 6.00 %
- IVA: 13.00 %

## R Revestimientos

### RT Cielos rasos en interiores

#### RTL Registrables, metálicos

**RTL025** m² Cielo raso suspendido de láminas metálicas.
Cielo raso suspendido suspendido, situado a una altura menor de 4 m, constituido por: ESTRUCTURA: entramado metálico oculto fijado a la losa o elemento soporte con varillas; LAMAS METÁLICAS: láminas horizontales de superficie lisa, de aluminio lacado, y de 85 mm de anchura, separadas 15 mm, con perfiles intermedios para la unión de las láminas entre sí. Incluso perfiles angulares, fijaciones para el anclaje de los perfiles y accesorios de montaje.
Incluye: Replanteo de los ejes de la trama modular. Nivelación y fijación de los perfiles perimetrales. Señalización de los puntos de anclaje a la losa o elemento soporte. Nivelación y suspensión de los perfiles primarios y secundarios de la trama. Corte y encaje de las láminas. Resolución de encuentros y puntos singulares. Formación de huecos para recepción de posibles elementos de anclaje y/o instalaciones.
Criterio de medición de proyecto: Superficie medida entre paramentos, según documentación gráfica de Proyecto, sin descontar huecos para instalaciones.
Criterio de medición de obra: Se medirá la superficie realmente ejecutada según especificaciones de Proyecto, sin descontar huecos para instalaciones.

| Código | Ud | Descripción | Rendimiento | Precio | Importe |
|---|---|---|---|---|---|
| mt12fla100cg | m | Lámina horizontal de superficie lisa, de aluminio prelacado, de 85 mm de anchura y 0,45 mm de espesor, con 15 mm de separación, sin aislamiento acústico, color blanco, para cielos rasos suspendidos con entramado oculto. (material) | 10.200 | 2.65 | 27.03 |
| mt12fpg010bgj | m | Perfil 28/41/4000 mm, de 0,6 mm de espesor, color blanco, de lámina de acero galvanizado, acabado troquelado, para la colocación de láminas horizontales cada 100 mm, en cielos rasos suspendidos. (material) | 1.000 | 2.43 | 2.43 |
| mt12fpg020b | m | Perfil 20/15/4000 mm, de 0,5 mm de espesor, color blanco, de lámina de acero galvanizado, para colocar entre láminas con 15 mm de separación. (material) | 10.000 | 1.37 | 13.70 |
| mt12fpg030aa | m | Perfil en U 20/15/3000 mm, color blanco, de aluminio lacado. (material) | 1.000 | 1.16 | 1.16 |
| mt12fpg050c | Ud | Clip de plástico, para la fijación entre láminas o bandejas metálicas y los perfiles de remate perimetral, en cielos rasos suspendidos. (material) | 4.000 | 0.08 | 0.32 |
| mt12psg190 | Ud | Varilla de cuelgue. (material) | 1.250 | 0.52 | 0.65 |
| mt12psg220 | Ud | Fijación compuesta por taco y tornillo 5x27. (material) | 1.250 | 0.09 | 0.11 |
| op00ato010 |  | Atornillador. | 1.000 | 0.00 | 0.00 |
| mo015 | h | Montador de cielos rasos. (mano de obra) | 0.245 | 17.64 | 4.32 |
| mo082 | h | Principiante de montador de cielos rasos. (mano de obra) | 0.245 | 11.01 | 2.70 |
| % | % | Herramientas | 2 % | 52.42 | 1.05 |
|  |  | Costes directos |  |  | 53.47 |
