# Cielo raso registrable de persianas de aluminio lacado, situado a una altura menor de 4 m, de mecanización perforada, horizontal, de 85 mm de anchura, separación 15 mm, con suspensión metálica oculta

- Propiedad del archivo: CYPE INGENIEROS, S.A.
- Formato: FIEBDC-3/2002
- Ámbito geográfico: Panamá
- Costes indirectos: 3.00 %
- Gastos generales: 13.00 %
- Beneficio industrial: 6.00 %
- IVA: 13.00 %

## R Revestimientos

### RT Cielos rasos

#### RTL Metálicos

**RTL025** m² Cielo raso registrable de persianas de aluminio lacado, situado a una altura menor de 4 m, de mecanización perforada, horizontal, de 85 mm de anchura, separación 15 mm, con suspensión metálica oculta.
Formación de cielo raso registrable de persianas de aluminio lacadas, situado a una altura menor de 4 m, de mecanización perforada, de 85 mm de anchura, separadas 15 mm, suspendidas de la losa a través de una suspensión metálica oculta con elementos de suspensión autoniveladora de pletina. Incluso parte proporcional de perfiles de remates, piezas especiales, accesorios de suspensión y fijación, completamente instalado.
Incluye: Replanteo de los ejes principales de suspensión. Fijación en la losa y aplomado de los elementos de sujeción. Alineación y nivelación de los perfiles de remate lateral en todo el contorno. Corte y encaje de las láminas. Formación de huecos para recepción de posibles elementos de anclaje y/o instalaciones.
Criterio de medición de proyecto: Superficie medida entre paramentos, según documentación gráfica de Proyecto, sin descontar huecos para instalaciones.
Criterio de medición de obra: Se medirá la superficie realmente ejecutada según especificaciones de Proyecto, sin descontar huecos para instalaciones.

| Código | Ud | Descripción | Rendimiento | Precio | Importe |
|---|---|---|---|---|---|
| mt12fla020 | m² | Suspensión metálica oculto con suspensión autoniveladora de pletina, para cielo raso de láminas horizontales de aluminio. (material) | 1.000 | 6.25 | 6.25 |
| mt12fla010b | m² | Lámina perforada de aluminio lacado, horizontal, de 85 mm de anchura, con 15 mm de separación, para cielo raso suspendido con entramado oculto. (material) | 1.030 | 30.19 | 31.10 |
| op00ato010 |  | Atornillador. | 1.000 | 0.00 | 0.00 |
| mo015 | h | Montador de cielos rasos. (mano de obra) | 0.334 | 7.09 | 2.37 |
| mo082 | h | Principiante de montador de cielos rasos. (mano de obra) | 0.334 | 4.33 | 1.45 |
| % | % | Costes directos complementarios | 2 % | 41.17 | 0.82 |
|  |  | Costes directos |  |  | 41.99 |
