# Cielo raso suspendido

- Propiedad del archivo: CYPE INGENIEROS, S.A.
- Formato: FIEBDC-3/2002
- Ámbito geográfico: Panamá
- Divisa: USD
- Costes indirectos: 3.00 %
- Gastos generales: 13.00 %
- Beneficio industrial: 6.00 %
- IVA: 13.00 %

## R Revestimientos

### RT Cielos rasos

#### RTL Metálicos

**RTL026** m² Cielo raso suspendido, situado a una altura menor de 4 m, sistema D412.es "KNAUF", formado por láminas horizontales de superficie lisa, de aluminio lacado y de 85 mm de anchura, separadas 15 mm, con suspensión metálica vista.
Suministro y montaje de cielo raso suspendido, situado a una altura menor de 4 m, sistema D412.es "KNAUF", formado por láminas horizontales de superficie lisa, de aluminio lacado y de 85 mm de anchura, separadas 15 mm, suspendido de la losa con un entramado metálico visto formado por perfiles Compak AR-CR "KNAUF" separados cada 1000 mm entre ejes, fijados a la losa o a la superficie soporte con varillas roscadas cada 1200 mm.
Incluye: Replanteo de los ejes principales de suspensión. Fijación en la losa y aplomado de los elementos de sujeción. Alineación y nivelación de los perfiles de remate lateral en todo el contorno. Corte y encaje de las láminas. Formación de huecos para recepción de posibles elementos de anclaje y/o instalaciones.
Criterio de medición de proyecto: Superficie medida entre paramentos, según documentación gráfica de Proyecto, sin descontar huecos para instalaciones.
Criterio de medición de obra: Se medirá la superficie realmente ejecutada según especificaciones de Proyecto, sin descontar huecos para instalaciones.
Criterio de valoración económica: El precio incluye la resolución de encuentros y puntos singulares.

| Código | Ud | Descripción | Rendimiento | Precio | Importe |
|---|---|---|---|---|---|
| mt12flk020ea | m | Lámina horizontal de superficie lisa, de aluminio prelacado, modelo Compak AR "KNAUF", de 85 mm de anchura y 0,5 mm de espesor, para cielos rasos suspendidos con entramado visto. (material) | 10.200 | 2.49 | 25.40 |
| mt12pfk070a | m | Perfil Compak AR-CR "KNAUF", de lámina de aluminio, acabado troquelado, para la colocación de láminas horizontales cada 100 mm, en cielos rasos suspendidos. (material) | 1.000 | 2.61 | 2.61 |
| mt12pfk080a | m | Perfil en U 18/25/3050 mm, "KNAUF", color blanco, de aluminio lacado. (material) | 0.750 | 4.28 | 3.21 |
| mt12pek030 | Ud | Varilla de cuelgue "KNAUF" de 100 cm. (material) | 0.800 | 0.67 | 0.54 |
| mt12psg220 | Ud | Fijación compuesta por taco y tornillo 5x27. (material) | 0.800 | 0.09 | 0.07 |
| op00ato010 |  | Atornillador. | 1.000 | 0.00 | 0.00 |
| mo015 | h | Montador de cielos rasos. (mano de obra) | 0.251 | 8.51 | 2.14 |
| mo082 | h | Principiante de montador de cielos rasos. (mano de obra) | 0.251 | 5.20 | 1.31 |
| % | % | Herramientas | 2 % | 35.28 | 0.71 |
|  |  | Costes directos |  |  | 35.99 |
