# Cielo raso continuo, situado a una altura mayor o igual a 4 m, de panel liviano de lana de madera, Heraklith (Viruta fina) "KNAUF INSULATION", de 600x1200 mm y 15 mm de espesor

- Propiedad del archivo: CYPE INGENIEROS, S.A.
- Formato: FIEBDC-3/2002
- Ámbito geográfico: Panamá
- Costes indirectos: 3.00 %
- Gastos generales: 13.00 %
- Beneficio industrial: 6.00 %
- IVA: 13.00 %

## R Revestimientos

### RT Cielos rasos

#### RTM De virutas de madera

**RTM010** m² Cielo raso continuo, situado a una altura mayor o igual a 4 m, de panel liviano de lana de madera, Heraklith (Viruta fina) "KNAUF INSULATION", de 600x1200 mm y 15 mm de espesor.
Suministro y montaje de cielo raso continuo, situado a una altura mayor o igual a 4 m, constituido por panel liviano de lana de madera, Heraklith (Viruta fina) "KNAUF INSULATION", de 600x1200 mm y 15 mm de espesor, resistencia térmica 0,17 m²K/W, conductividad térmica 0,09 W/(mK), fijado directamente a la losa de madera. Incluso p/p de accesorios de fijación. Totalmente terminado.
Incluye: Trazado en los muros del nivel del cielo raso. Colocación de los paneles.
Criterio de medición de proyecto: Superficie medida entre paramentos, según documentación gráfica de Proyecto, sin descontar huecos para instalaciones.
Criterio de medición de obra: Se medirá la superficie realmente ejecutada según especificaciones de Proyecto, sin descontar huecos para instalaciones.

| Código | Ud | Descripción | Rendimiento | Precio | Importe |
|---|---|---|---|---|---|
| mt16vki010m | m² | Panel liviano de lana de madera, Heraklith (Viruta fina) "KNAUF INSULATION", de 600x1200 mm y 15 mm de espesor, formado por virutas de madera de 1,5 mm de diámetro aglomeradas con cemento, resistencia térmica 0,17 m²K/W, conductividad térmica 0,09 W/(mK), densidad 458 kg/m³, factor de resistencia a la difusión del vapor de agua 0,4 y Euroclase B-s1,d0 de reacción al fuego, para aislamiento térmico y acústico y protección frente a incendios, en edificación. (material) | 1.000 | 19.07 | 19.07 |
| mt16vki040 | Ud | Clavo BPN "KNAUF INSULATION" para el anclaje de paneles Heraklith a soporte de madera, incluso tapa. (material) | 8.330 | 0.09 | 0.75 |
| mo014 | h | Montador de cielos rasos. (mano de obra) | 0.208 | 10.00 | 2.08 |
| mo080 | h | Principiante de montador de cielos rasos. (mano de obra) | 0.208 | 6.36 | 1.32 |
| % | % | Costes directos complementarios | 2 % | 23.22 | 0.46 |
|  |  | Costes directos |  |  | 23.68 |
