# Cúpula con aro, de 100 cm de diámetro, de escayola, de 16x104x14 cm

- Propiedad del archivo: CYPE INGENIEROS, S.A.
- Formato: FIEBDC-3/2002
- Ámbito geográfico: Panamá
- Costes indirectos: 3.00 %
- Gastos generales: 13.00 %
- Beneficio industrial: 6.00 %
- IVA: 13.00 %

## R Revestimientos

### RT Cielos rasos

#### RTP Prefabricados de escayola

**RTP290** Ud Cúpula con aro, de 100 cm de diámetro, de escayola, de 16x104x14 cm.
Suministro y colocación de cúpula con aro, de 100 cm de diámetro, de escayola, de 16x104x14 cm, recibida con cola para escayola. Incluso parte proporcional de corte, accesorios de fijación y repaso de juntas.
Incluye: Replanteo de la pieza. Humectación de la base de fijación. Extendido de la cola. Colocación y rejuntado de la pieza.
Criterio de medición de proyecto: Número de unidades previstas, según documentación gráfica de Proyecto.
Criterio de medición de obra: Se medirá el número de unidades realmente colocadas según especificaciones de Proyecto.

| Código | Ud | Descripción | Rendimiento | Precio | Importe |
|---|---|---|---|---|---|
| mt12rea250cc | Ud | Cúpula con aro, de 100 cm de diámetro, de escayola, de 16x104x14 cm. (material) | 1.000 | 100.80 | 100.80 |
| mt09eyc030 | kg | Cola para escayola. (material) | 0.140 | 0.34 | 0.05 |
| mo035 | h | Enlucidor enlucidor escayolista. (mano de obra) | 0.220 | 6.86 | 1.51 |
| % | % | Costes directos complementarios | 2 % | 102.36 | 2.05 |
|  |  | Costes directos |  |  | 104.41 |
