# Cielo raso suspendido, situado a una altura menor de 4 m, formado por láminas de PVC, de 85 mm de anchura, con 15 mm de separación, color madera, con fijación mediante varillas metálicas

- Propiedad del archivo: CYPE INGENIEROS, S.A.
- Formato: FIEBDC-3/2002
- Ámbito geográfico: Panamá
- Costes indirectos: 3.00 %
- Gastos generales: 13.00 %
- Beneficio industrial: 6.00 %
- IVA: 13.00 %

## R Revestimientos

### RT Cielos rasos

#### RTV De PVC

**RTV010** m² Cielo raso suspendido, situado a una altura menor de 4 m, formado por láminas de PVC, de 85 mm de anchura, con 15 mm de separación, color madera, con fijación mediante varillas metálicas.
Suministro y montaje de cielo raso suspendido, situado a una altura menor de 4 m, constituido por láminas de PVC, de 85 mm de anchura, con 15 mm de separación, color madera, suspendidas de la losa a través de una suspensión metálica oculta. Incluso parte proporcional de perfiles de remate, piezas especiales, recibidos con tacos, accesorios de suspensión y fijación, completamente instalado.
Incluye: Replanteo de los ejes principales de suspensión. Fijación en la losa y aplomado de los elementos de sujeción. Alineación y nivelación de los perfiles de remate lateral en todo el contorno. Corte y encaje de las láminas. Formación de huecos para recepción de posibles elementos de anclaje y/o instalaciones.
Criterio de medición de proyecto: Superficie medida entre paramentos, según documentación gráfica de Proyecto, sin descontar huecos para instalaciones.
Criterio de medición de obra: Se medirá la superficie realmente ejecutada según especificaciones de Proyecto, sin descontar huecos para instalaciones.

| Código | Ud | Descripción | Rendimiento | Precio | Importe |
|---|---|---|---|---|---|
| mt12fpv010d | m | Lámina de PVC, horizontal, de 85 mm de anchura, con 15 mm de separación, color madera, para cielo raso suspendido con entramado oculto. (material) | 10.000 | 5.78 | 57.80 |
| mt12fpv020d | m | Perfil de unión en H de PVC, color madera, para cielo raso suspendido de láminas. (material) | 8.000 | 2.74 | 21.92 |
| mt12fpv020h | m | Perfil de remate perimetral de PVC, color madera, para cielo raso suspendido de láminas. (material) | 4.000 | 2.74 | 10.96 |
| mt12fpv030 | m | Soporte de suspensión de techo, de acero galvanizado, para cielo raso suspendido de láminas. (material) | 1.500 | 5.03 | 7.55 |
| mt12fac020a | Ud | Varilla metálica de acero galvanizado de 3 mm de diámetro. (material) | 3.500 | 0.37 | 1.30 |
| mt12fac021 | kg | Alambre de acero galvanizado de 0,7 mm de diámetro. (material) | 0.100 | 1.51 | 0.15 |
| op00fre010 |  | Fresadora. | 1.000 | 0.00 | 0.00 |
| op00tal010 |  | Taladro. | 1.000 | 0.00 | 0.00 |
| mo015 | h | Montador de cielos rasos. (mano de obra) | 0.230 | 7.09 | 1.63 |
| mo082 | h | Principiante de montador de cielos rasos. (mano de obra) | 0.230 | 4.33 | 1.00 |
| % | % | Costes directos complementarios | 2 % | 102.31 | 2.05 |
|  |  | Costes directos |  |  | 104.36 |
