# Marquesina metálica para cobertura de vehículos, en estacionamiento colectivo exterior

- Propiedad del archivo: CYPE INGENIEROS, S.A.
- Formato: FIEBDC-3/2002
- Ámbito geográfico: Panamá
- Divisa: USD
- Costes indirectos: 3.00 %
- Gastos generales: 13.00 %
- Beneficio industrial: 6.00 %
- IVA: 13.00 %

## U Urbanización interior del terreno

### UC Estacionamientos colectivos

#### UCM Cubiertas metálicas

**UCM010** m² Marquesina metálica para cobertura de vehículos, en estacionamiento colectivo exterior.
Marquesina metálica para cobertura de vehículos, en estacionamiento colectivo exterior, compuesta de: CIMENTACIÓN: formada por zapatas y correas de concreto armado sobre capa de plantilla, realizadas con concreto f'c=210 kg/cm² (3000 psi), clase de exposición F0 S0 P0 C0, tamaño máximo del agregado 25 mm (1" ASTM Nº 57), consistencia blanda, preparado en obra, y vaciado con medios manuales, y acero Grado 60 (fy=4200 kg/cm²); ESTRUCTURA: formada por columnas, vigas y correas de acero A 36, en perfiles laminados en caliente, mediante uniones soldadas, con imprimación anticorrosiva realizada en taller; fijada a la fundación mediante placas de anclaje de acero A 36, en perfil plano, con taladro central biselado y pernos soldados de acero corrugado Grado 60 (fy=4200 kg/cm²); CUBIERTA: de lámina perfilada de acero galvanizado prelacado, de 0,6 mm de espesor, con nervios de entre 40 y 50 mm de altura de cresta, a una separación de entre 250 y 270 mm, colocada con un solape de la chapa superior de 200 mm y un solape lateral de un trapecio y fijada mecánicamente a correa estructural y borde perimetral realizado con lámina plegada de acero galvanizado, de 0,8 mm de espesor, 30 cm de desarrollo y 3 pliegues. Incluso accesorios de fijación de las láminas y masilla de base neutra monocomponente, para sellado de juntas.
Incluye: Excavación de tierras. Formación de la capa de plantilla. Colocación de la armadura de la fundación. Preparación del concreto. Vaciado y compactación del concreto. Colocación y nivelación de las placas de anclaje. Curado del concreto. Replanteo y marcado de ejes de columnas. Ejecución de la estructura metálica. Aplomado. Replanteo de las chapas. Corte, preparación y colocación de las láminas. Fijación mecánica de las láminas. Replanteo y colocación del remate. Fijación mecánica.
Criterio de medición de proyecto: Superficie medida en verdadera magnitud, según documentación gráfica de Proyecto.
Criterio de medición de obra: Se medirá, en verdadera magnitud, la superficie realmente ejecutada según especificaciones de Proyecto.

| Código | Ud | Descripción | Rendimiento | Precio | Importe |
|---|---|---|---|---|---|
| mt10hmf100abb | m³ | Concreto simple f'c=100 kg/cm² (1000 psi), clase de exposición F0 S0 P0 C0, tamaño máximo del agregado 25 mm (1" ASTM Nº 57), consistencia blanda, premezclado, según ACI 318. (material) | 0.010 | 109.20 | 1.09 |
| mt08aaa010a | m³ | Agua. (material) | 0.021 | 2.04 | 0.04 |
| mt01arg000h | m³ | Arena cribada. (material) | 0.056 | 20.27 | 1.14 |
| mt01arg001hq | m³ | Agregado grueso homogeneizado, de tamaño máximo 25 mm (1" ASTM Nº 57). (material) | 0.084 | 26.30 | 2.21 |
| mt08cem000h | kg | Cemento gris en sacos. (material) | 35.000 | 0.20 | 7.00 |
| mt07aco110c | kg | Acero en varillas corrugadas, Grado 60 (fy=4200 kg/cm²), de varios diámetros, según ASTM A 615. (material) | 4.140 | 0.92 | 3.81 |
| mt07aco020a | Ud | Separador homologado para fundaciones. (material) | 0.800 | 0.20 | 0.16 |
| mt07ala001e | kg | Pletina de acero laminado A 36, según ASTM A 36, para aplicaciones estructurales. Trabajada y montada en taller, para colocar con uniones soldadas en obra. (material) | 0.470 | 3.61 | 1.70 |
| mt07ala000ab | kg | Acero laminado A 36, en perfiles laminados en caliente, según ASTM A 36, piezas simples, para aplicaciones estructurales, acabado con imprimación antioxidante. Trabajado y montado en taller, para colocar con uniones soldadas en obra. (material) | 17.500 | 2.10 | 36.75 |
| mt27pfi010 | l | Imprimación de secado rápido, formulada con resinas alquídicas modificadas y fosfato de zinc. (material) | 0.167 | 6.90 | 1.15 |
| mt13ccp010a | m² | Lámina perfilada de acero galvanizado prelacado, de 0,6 mm de espesor, con nervios de entre 40 y 50 mm de altura de cresta, a una separación de entre 250 y 270 mm e inercia entre 13 y 21 cm4. (material) | 1.050 | 8.84 | 9.28 |
| mt13ccg030g | Ud | Tornillo autorroscante de 6,5x70 mm de acero inoxidable, con arandela. (material) | 3.000 | 0.63 | 1.89 |
| mt12www030mbj | m | Lámina plegada de acero galvanizado, de 0,8 mm de espesor, 30 cm de desarrollo y 3 pliegues, para borde perimetral. (material) | 0.214 | 6.32 | 1.35 |
| mt13ccg030d | Ud | Tornillo autorroscante de 6,5x130 mm de acero galvanizado, con arandela. (material) | 1.200 | 0.50 | 0.60 |
| mt21vva011 | l | Masilla de base neutra monocomponente, para sellado de juntas; para aplicar con pistola. (material) | 0.005 | 20.32 | 0.10 |
| mt13ccg040 | m | Junta de estanqueidad para láminas perfiladas de acero. (material) | 0.200 | 3.83 | 0.77 |
| mq01ret020b | h | Retrocargadora sobre neumáticos, de 70 kW. (maquinaria) | 0.100 | 48.57 | 4.86 |
| mq06hor010 | h | Concretera eléctrica con una capacidad de amasado de 160 l. (maquinaria) | 0.070 | 4.10 | 0.29 |
| mq08sol010 | h | Equipo de oxicorte, con acetileno como combustible y oxígeno como comburente. (maquinaria) | 0.010 | 9.80 | 0.10 |
| mq08sol020 | h | Equipo y elementos auxiliares para soldadura eléctrica. (maquinaria) | 0.601 | 4.07 | 2.45 |
| op00ciz010 |  | Cizalla. | 1.000 | 0.00 | 0.00 |
| op00roe010 |  | Roedora. | 1.000 | 0.00 | 0.00 |
| op00cor020 |  | Cortadora manual de metal, de disco. | 1.000 | 0.00 | 0.00 |
| au00auh040 |  | Vibrador de concreto, eléctrico. | 1.000 | 0.00 | 0.00 |
| mo113 | h | Peón de albañilería. (mano de obra) | 0.107 | 11.01 | 1.18 |
| mo112 | h | Ayudante de albañilería. (mano de obra) | 0.112 | 11.19 | 1.25 |
| mo045 | h | Albañil especializado en mampostería especializado en vaciado del concreto. (mano de obra) | 0.005 | 18.57 | 0.09 |
| mo092 | h | Principiante de albañil especializado en mampostería especializado en vaciado del concreto. (mano de obra) | 0.031 | 11.90 | 0.37 |
| mo043 | h | Reforzador. (mano de obra) | 0.065 | 18.57 | 1.21 |
| mo090 | h | Principiante de reforzador. (mano de obra) | 0.098 | 11.90 | 1.17 |
| mo047 | h | Armador. (mano de obra) | 0.288 | 18.57 | 5.35 |
| mo094 | h | Principiante de armador. (mano de obra) | 0.288 | 11.90 | 3.43 |
| mo051 | h | Montador de fachadas y techos de paneles metálicos. (mano de obra) | 0.316 | 18.33 | 5.79 |
| mo098 | h | Principiante de montador de fachadas y techos de paneles metálicos. (mano de obra) | 0.158 | 11.44 | 1.81 |
| % | % | Herramientas | 4 % | 98.39 | 3.94 |
|  |  | Costes directos |  |  | 102.33 |
