# Cerramiento natural de mimbre, calidad extra

- Propiedad del archivo: CYPE INGENIEROS, S.A.
- Formato: FIEBDC-3/2002
- Ámbito geográfico: Panamá
- Divisa: USD
- Costes indirectos: 3.00 %
- Gastos generales: 13.00 %
- Beneficio industrial: 6.00 %
- IVA: 13.00 %

## U Urbanización interior del terreno

### UJ Jardinería

#### UJV Cerramientos naturales

**UJV020** m² Cerramiento natural de mimbre, calidad extra.
Formación de cerramiento natural de mimbre, calidad extra, tejido con alambre galvanizado, suministrado en rollos de uno a dos metros de altura, sujeto con alambre galvanizado sobre un soporte existente (no incluido en este precio). Completamente terminado.
Incluye: Colocación del cerramiento natural y sujeción con alambre galvanizado.
Criterio de medición de proyecto: Superficie medida según documentación gráfica de Proyecto.
Criterio de medición de obra: Se medirá la superficie realmente ejecutada según especificaciones de Proyecto.

| Código | Ud | Descripción | Rendimiento | Precio | Importe |
|---|---|---|---|---|---|
| mt48cnj030b | m² | Mimbre natural extra cosido, H=1-2 m. (material) | 1.000 | 8.86 | 8.86 |
| mt08var050 | kg | Alambre galvanizado para atar, de 1,30 mm de diámetro. (material) | 0.100 | 1.44 | 0.14 |
| mo040 | h | Jardinero. (mano de obra) | 0.209 | 9.65 | 2.02 |
| mo115 | h | Ayudante de jardinería. (mano de obra) | 0.209 | 5.84 | 1.22 |
| % | % | Herramientas | 2 % | 12.24 | 0.24 |
|  |  | Costes directos |  |  | 12.48 |
