# Cerramiento de hueco de elevador mediante el sistema Shaftwall W635.es

- Propiedad del archivo: CYPE INGENIEROS, S.A.
- Formato: FIEBDC-3/2002
- Ámbito geográfico: Panamá
- Costes indirectos: 3.00 %
- Gastos generales: 13.00 %
- Beneficio industrial: 6.00 %
- IVA: 13.00 %

**FBY020** m² Cerramiento de hueco de elevador mediante el sistema Shaftwall W635.es, de pared interior especial (20+60 + 70+15+15+15)/600 LM - (CT 60 + 70) (1 maciza (DFH2) y 3 cortafuego (DF)), con láminas de yeso, sobre bandas acústicas "KNAUF", colocadas en la base del pared interior, formado por una estructura doble, de montantes tipo CT 60 y montantes tipo estándar con disposición normal "N"; aislamiento entre montantes de tipo CT con panel semirrígido de lana mineral, espesor 45 mm, y entre montantes de tipo estándar con panel semirrígido de lana mineral, espesor 65 mm; 195 mm de espesor total; 195 mm de espesor total.
Suministro y montaje de cerramiento de hueco de elevador mediante el sistema Shaftwall W635.es de pared interior especial, de 2,95 m de altura máxima y 195 mm de espesor total, sobre bandas acústicas "KNAUF", colocadas en la base del pared interior, formado por una estructura doble, de perfiles de lámina de acero galvanizado de 60 y 70 mm de anchura, a base de montantes tipo CT 60 y montantes tipo estándar con disposición normal "N" (elementos verticales), separados 600 mm entre sí, y canales (elementos horizontales), para recibir un total de 4 láminas de yeso: una placa tipo maciza (DFH2) en una cara y tres placas tipo cortafuego (DF) en la otra cara; aislamiento entre montantes de tipo CT con panel semirrígido de lana mineral, espesor 45 mm, y entre montantes de tipo estándar con panel semirrígido de lana mineral, espesor 65 mm. Incluso parte proporcional de replanteo de los perfiles, zonas de paso y huecos; colocación en todo su perímetro de cintas o bandas estancas, en la superficie de apoyo o contacto de los perfiles con los paramentos; anclajes de canales y parantes metálicos; corte y fijación de las placas mediante tornillería; tratamiento de las zonas de paso y huecos; ejecución de ángulos; tratamiento de juntas mediante pasta y cinta de juntas; recibido de las cajas para alojamiento de materiales eléctricos y de paso de instalaciones, previo replanteo de su ubicación en las placas y perforación de las mismas, y limpieza final. Totalmente terminado y listo para imprimar, pintar o revestir.
Incluye: Replanteo y trazado en la losa inferior y en el superior de los paredes interiores a realizar. Colocación de banda de estanqueidad y canales inferiores del primer bastidor, sobre piso acabado o base de asiento. Colocación de banda de estanqueidad y canales superiores del primer bastidor, bajo losas. Colocación y fijación de los parantes del primer bastidor sobre los elementos horizontales. Montaje de las placas interiores, entre los perfiles de los parantes del primer bastidor. Colocación de los paneles de lana mineral, entre los parantes del primer bastidor. Colocación de banda de estanqueidad y canales inferiores del segundo bastidor, sobre piso acabado o base de asiento. Colocación de banda de estanqueidad y canales superiores del segundo bastidor, bajo losas. Colocación y fijación de los parantes del segundo bastidor sobre los elementos horizontales. Colocación de los paneles de lana mineral, entre los montantes del segundo bastidor. Cierre de la segunda cara con placas, mediante fijaciones mecánicas. Replanteo de las cajas para alojamiento de materiales eléctricos y de paso de instalaciones, y posterior perforación de las placas. Tratamiento de las juntas entre placas. Recibido de las cajas para alojamiento de materiales eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pck020b | m | Banda acústica de dilatación autoadhesiva de espuma de poliuretano de celdas cerradas "KNAUF", de 3,2 mm de espesor y 50 mm de anchura, resistencia térmica 0,10 m²K/W, conductividad térmica 0,032 W/(mK). (material) | 2.400 | 0.40 | 0.96 |
| mt12sak030a | m | Canal CT 62 "KNAUF", de acero galvanizado. (material) | 0.700 | 15.87 | 11.11 |
| mt12psg220 | Ud | Fijación compuesta por taco y tornillo 5x27. (material) | 3.200 | 0.08 | 0.26 |
| mt12sak020a | m | Montante CT 60 "KNAUF", de acero galvanizado. (material) | 2.000 | 20.12 | 40.24 |
| mt12sak010a | m² | Lámina de yeso DFH2 / - 600 / 3000 / 20 / borde cuadrado, maciza "KNAUF", Euroclase A2-s1, d0 de reacción al fuego. (material) | 1.000 | 16.14 | 16.14 |
| mt16lra060a | m² | Panel semirrígido de lana mineral, espesor 45 mm. (material) | 1.050 | 3.68 | 3.86 |
| mt12pfk020d | m | Canal 70/30 "KNAUF" de acero galvanizado. (material) | 0.700 | 1.82 | 1.27 |
| mt12pfk010d | m | Montante 70/40 "KNAUF" de acero galvanizado. (material) | 2.000 | 2.40 | 4.80 |
| mt16lra060b | m² | Panel semirrígido de lana mineral, espesor 65 mm. (material) | 1.050 | 4.77 | 5.01 |
| mt12ppk010j | m² | Lámina de yeso DF / - 1200 / longitud / 15 / borde afinado, cortafuego "KNAUF". (material) | 3.000 | 13.11 | 39.33 |
| mt12ptk010cd | Ud | Tornillo autoperforante TN "KNAUF" 3,5x25. (material) | 8.000 | 0.01 | 0.08 |
| mt12ptk010cg | Ud | Tornillo autoperforante TN "KNAUF" 3,5x45. (material) | 15.000 | 0.02 | 0.30 |
| mt12ptk010ch | Ud | Tornillo autoperforante TN "KNAUF" 3,9x55. (material) | 15.000 | 0.03 | 0.45 |
| mt12ptk010ci | Ud | Tornillo autoperforante TN "KNAUF" 4,2x70. (material) | 15.000 | 0.10 | 1.50 |
| mt12pik010b | kg | Pasta de juntas Jointfiller F-1 GLS "KNAUF". (material) | 1.400 | 1.91 | 2.67 |
| mt12pck010a | m | Cinta de juntas "KNAUF" de 50 mm de anchura. (material) | 1.600 | 0.05 | 0.08 |
| mo053 | h | Montador de prefabricados interiores. (mano de obra) | 0.704 | 7.52 | 5.29 |
| mo100 | h | Principiante de montador de prefabricados interiores. (mano de obra) | 0.704 | 4.59 | 3.23 |
| % | % | Herramientas | 2 % | 136.58 | 2.73 |
|  |  | Costes directos |  |  | 139.31 |
