# Gárgola de concreto polímero, de color blanco, de 100x220 mm de sección, recibida con adhesivo cementoso

- Propiedad del archivo: CYPE INGENIEROS, S.A.
- Formato: FIEBDC-3/2002
- Ámbito geográfico: Panamá
- Costes indirectos: 3.00 %
- Gastos generales: 13.00 %
- Beneficio industrial: 6.00 %
- IVA: 13.00 %

**HRG010** Ud Gárgola de concreto polímero, de color blanco, de 100x220 mm de sección, recibida con adhesivo cementoso.
Formación de gárgola de concreto polímero, de color blanco, de 100x220 mm de sección, de superficie pulida y base rectangular, con goterón inferior, recibida con una capa de adhesivo cementoso flexible. Incluso nivelación y remate de la impermeabilización en caso necesario.
Incluye: Replanteo de las piezas. Colocación, aplomado, nivelación y alineación. Sellado de juntas y limpieza.
Criterio de medición de proyecto: Número de unidades previstas, según documentación gráfica de Proyecto.
Criterio de medición de obra: Se medirá el número de unidades realmente ejecutadas según especificaciones de Proyecto.

| Código | Ud | Descripción | Rendimiento | Precio | Importe |
|---|---|---|---|---|---|
| mt20wwa040 | kg | Adhesivo cementoso flexible y de gran adherencia. (material) | 0.300 | 0.66 | 0.20 |
| mt20ghp010e | Ud | Gárgola de concreto polímero, de color blanco, de 100x220 mm de sección, de superficie pulida y base rectangular, con goterón inferior. (material) | 1.000 | 7.77 | 7.77 |
| mt20wwa035 | Ud | Bote de imprimación para masillas (250 cm³). (material) | 0.016 | 7.05 | 0.11 |
| mt20wwa030 | Ud | Bote de masilla de poliuretano impermeable (310 cm³). (material) | 0.032 | 6.92 | 0.22 |
| mo020 | h | Albañil especializado en mampostería. (mano de obra) | 0.105 | 7.28 | 0.76 |
| mo113 | h | Peón de albañilería. (mano de obra) | 0.105 | 4.41 | 0.46 |
| % | % | Herramientas | 2 % | 9.52 | 0.19 |
|  |  | Costes directos |  |  | 9.71 |
