# Contenedor prefabricado para caldera y almacenaje de astillas de madera

- Propiedad del archivo: CYPE Ingenieros S.A.
- Formato: FIEBDC-3/2016
- Programa: Generador de precios de la construcción. CYPE Ingenieros, S.A.
- Fecha: 27/05/2024
- Ámbito geográfico: Panamá
- Divisa: USD
- Costes indirectos: 3 %
- Gastos generales: 13 %
- Beneficio industrial: 6 %
- IVA: 13 %

## I Instalaciones

### IC Calefacción, refrigeración, climatización y agua caliente

#### ICQ Calderas de biomasa

**ICQ070** Ud Contenedor prefabricado para caldera y almacenaje de astillas de madera.
Contenedor para caldera de biomasa con silo para astillas de madera de 20 m³ de capacidad, dimensiones exteriores 6000x2980x2710 mm, con instalación para la impulsión y el retorno del agua de calefacción, cableado eléctrico, chimenea de acero, accesorios de seguridad, ventiladores y puertas cortafuego (caldera y sistema de alimentación no incluidos en este precio), sobre fundación (no incluida en este precio). Totalmente montado.
Incluye: Replanteo. Colocación del contenedor.
Criterio de medición de proyecto: Número de unidades previstas, según documentación gráfica de Proyecto.
Criterio de medición de obra: Se medirá el número de unidades realmente ejecutadas según especificaciones de Proyecto.

| Código | Ud | Descripción | Rendimiento | Precio | Importe |
|---|---|---|---|---|---|
| mt38gil600a | Ud | Contenedor para caldera de biomasa con silo para astillas de madera de 20 m³ de capacidad, dimensiones exteriores 6000x2980x2710 mm, con instalación para la impulsión y el retorno del agua de calefacción, cableado eléctrico, chimenea de acero, accesorios de seguridad, ventiladores y puertas cortafuego (caldera y sistema de alimentación no incluidos en este precio). (material) | 1 | 37276.13 | 37276.130 |
| mo003 | h | Instalador instalador electricista. (mano de obra) | 4.076 | 17.64 | 71.901 |
| mo102 | h | Principiante de instalador electricista. (mano de obra) | 4.076 | 10.99 | 44.795 |
| % | % | Herramientas | 2 % | 37392.826 | 747.857 |
|  |  | Costes directos |  |  | 38140.683 |
