# Vaso de expansión para circuito de agua caliente

- Propiedad del archivo: CYPE Ingenieros S.A.
- Formato: FIEBDC-3/2016
- Programa: Generador de precios de la construcción. CYPE Ingenieros, S.A.
- Fecha: 27/05/2024
- Ámbito geográfico: Panamá
- Divisa: USD
- Costes indirectos: 3 %
- Gastos generales: 13 %
- Beneficio industrial: 6 %
- IVA: 13 %

## I Instalaciones

### IC Calefacción, refrigeración, climatización y agua caliente

#### ICS Sistemas de conducción de agua

**ICS045** Ud Vaso de expansión para circuito de agua caliente
Vaso de expansión para agua caliente de acero vitrificado, capacidad 150 l, presión máxima 10 bar. Incluso manómetro y elementos de montaje y conexión necesarios para su correcto funcionamiento.
Incluye: Replanteo. Colocación. Conexión a la red de distribución. Comprobación de su correcto funcionamiento.
Criterio de medición de proyecto: Número de unidades previstas, según documentación gráfica de Proyecto.
Criterio de medición de obra: Se medirá el número de unidades realmente ejecutadas según especificaciones de Proyecto.

| Código | Ud | Descripción | Rendimiento | Precio | Importe |
|---|---|---|---|---|---|
| mt38vex020i | Ud | Vaso de expansión para agua caliente de acero vitrificado, capacidad 150 l, presión máxima 10 bar. (material) | 1 | 400.79 | 400.790 |
| mt42www040 | Ud | Manómetro con baño de glicerina y diámetro de esfera de 100 mm, con toma vertical, para montaje roscado de 1/2", escala de presión de 0 a 5 bar. (material) | 1 | 60.32 | 60.320 |
| mo004 | h | Instalador de calefacción. (mano de obra) | 1.07 | 17.64 | 18.875 |
| mo103 | h | Principiante de instalador de calefacción. (mano de obra) | 1.07 | 10.99 | 11.759 |
| % | % | Herramientas | 2 % | 491.744 | 9.835 |
|  |  | Costes directos |  |  | 501.579 |

## Recursos

**mt38vex020i** Ud Vaso de expansión para agua caliente de acero vitrificado, capacidad 150 l, presión máxima 10 bar
Datos técnicos: Coste energético 249.509 MJ; Emisión de CO2 14.178 kg
Residuos:
- embalaje: re150101 Envases de papel y cartón. (componente de residuo); rendimiento 1.5 kg; Código LER 15 01 01; Masa del elemento 1 kg; Volumen 0.001333 m3
