# Equipo agua-agua, bomba de calor, para producción de agua caliente, calefacción y refrigeración

- Propiedad del archivo: CYPE Ingenieros S.A.
- Formato: FIEBDC-3/2016
- Programa: Generador de precios de la construcción. CYPE Ingenieros, S.A.
- Fecha: 09/11/2023
- Ámbito geográfico: Panamá
- Divisa: USD
- Costes indirectos: 3 %
- Gastos generales: 13 %
- Beneficio industrial: 6 %
- IVA: 13 %

## I Instalaciones

### IC Calefacción, refrigeración, climatización y agua caliente

#### ICV Unidades centralizadas para calefacción, refrigeración, climatización y agua caliente

**ICV163** Ud Equipo agua-agua, bomba de calor, para producción de agua caliente, calefacción y refrigeración.
Bomba de calor reversible agua-agua, clase de eficiencia energética A++, potencia calorífica nominal 6,4 kW, COP 4,8, potencia frigorífica nominal 7 kW, EER 5,3, presión sonora 33 dBA, dimensiones 1183x595x600 mm, peso 168 kg, alimentación trifásica a 400 V, con temperatura de impulsión de hasta 65°C, circuito refrigerante con inyección de vapor EVI de alto rendimiento, válvula de 4 vías para inversión de ciclo, intercambiadores de placas de acero inoxidable de alta capacidad con inyección de líquido, refrigerante R-410A, calefacción eléctrica adicional de potencia configurable hasta 9 kW, sistema de control, con control de la temperatura con sonda exterior, display digital, por cable, programación diaria y semanal, para control de varios circuitos de calefacción con módulos y termostatos adicionales, y módulo hidráulico con intercambiador de placas, para el aprovechamiento energético del pozo de aguas subterráneas, y bombas de circulación de alta eficiencia. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42vai053da | Ud | Bomba de calor reversible agua-agua, clase de eficiencia energética A++, potencia calorífica nominal 6,4 kW, COP 4,8, potencia frigorífica nominal 7 kW, EER 5,3, presión sonora 33 dBA, dimensiones 1183x595x600 mm, peso 168 kg, alimentación trifásica a 400 V, con temperatura de impulsión de hasta 65°C, circuito refrigerante con inyección de vapor EVI de alto rendimiento, válvula de 4 vías para inversión de ciclo, intercambiadores de placas de acero inoxidable de alta capacidad con inyección de líquido, refrigerante R-410A, calefacción eléctrica adicional de potencia configurable hasta 9 kW, sistema de control, con control de la temperatura con sonda exterior, display digital, por cable, programación diaria y semanal, para control de varios circuitos de calefacción con módulos y termostatos adicionales, y módulo hidráulico con intercambiador de placas, para el aprovechamiento energético del pozo de aguas subterráneas, y bombas de circulación de alta eficiencia. (material) | 1 | 17403.35 | 17403.350 |
| mt42eco100aa | Ud | Interacumulador de agua caliente de acero inoxidable AISI 316, de 200 litros de capacidad, clase de eficiencia energética B, de 520 mm de diámetro exterior, 1505 mm de altura total, 8 bar de presión de trabajo, con serpentín espiral corrugado flexible de 2,3 m² de superficie de intercambio, aislamiento térmico de espuma rígida de poliuretano inyectado libre de HCFC y acabado exterior con forro de PVC semirrígido. (material) | 1 | 1888.22 | 1888.220 |
| mt37www060f | Ud | Filtro retenedor de residuos de latón, con tamiz de acero inoxidable con perforaciones de 0,5 mm de diámetro, con rosca de 1 1/4", para una presión máxima de trabajo de 16 bar y una temperatura máxima de 110°C. (material) | 1 | 25.28 | 25.280 |
| mt37www050e | Ud | Manguito antivibración, de goma, con rosca de 1 1/4", para una presión máxima de trabajo de 10 bar. (material) | 4 | 50.34 | 201.360 |
| mt42www050 | Ud | Termómetro bimetálico, diámetro de esfera de 100 mm, con toma vertical, con vaina de 1/2", escala de temperatura de 0 a 120°C. (material) | 1 | 74.08 | 74.080 |
| mt37sve010d | Ud | Válvula de esfera de latón niquelado para roscar de 1". (material) | 2 | 16.46 | 32.920 |
| mt37sve010e | Ud | Válvula de esfera de latón niquelado para roscar de 1 1/4". (material) | 4 | 22.73 | 90.920 |
| mo005 | h | Instalador de climatización. (mano de obra) | 6.725 | 17.61 | 118.427 |
| mo104 | h | Principiante de instalador de climatización. (mano de obra) | 6.725 | 10.96 | 73.706 |
| % | % | Herramientas | 2 % | 19908.263 | 398.165 |
|  |  | Costes directos |  |  | 20306.428 |

## Recursos

**mt42vai053da** Ud Bomba de calor reversible agua-agua
Datos técnicos: Coste energético 7353.248 MJ; Emisión de CO2 431.981 kg
Residuos:
- embalaje: re150101 Envases de papel y cartón. (componente de residuo); rendimiento 3.263 kg; Código LER 15 01 01; Masa del elemento 1 kg; Volumen 0.001333 m3
- embalaje: re170201 Madera. (componente de residuo); rendimiento 0.74 kg; Código LER 17 02 01; Masa del elemento 1 kg; Volumen 0.000909 m3

**mt42eco100aa** Ud Interacumulador de agua caliente de acero inoxidable AISI 316
Datos técnicos: Coste energético 2956.648 MJ; Emisión de CO2 259.604 kg
Residuos:
- embalaje: re150101 Envases de papel y cartón; rendimiento 2.204 kg
- embalaje: re170201 Madera; rendimiento 0.61 kg

**mt37www060f** Ud Filtro retenedor de residuos de latón
Datos técnicos: Coste energético 860.723 MJ; Emisión de CO2 61.001 kg
Residuos:
- embalaje: re150101 Envases de papel y cartón; rendimiento 0.072 kg

**mt37www050e** Ud Manguito antivibración, de goma, con rosca de 1 1/4", para una presión máxima de trabajo de 10 bar
Datos técnicos: Coste energético 185.212 MJ; Emisión de CO2 16.468 kg
Residuos:
- embalaje: re150101 Envases de papel y cartón; rendimiento 0.072 kg

**mt37sve010d** Ud Válvula de esfera de latón niquelado para roscar de 1"
Datos técnicos: Coste energético 843.399 MJ; Emisión de CO2 56.701 kg
Residuos:
- embalaje: re150101 Envases de papel y cartón; rendimiento 0.072 kg

**mt37sve010e** Ud Válvula de esfera de latón niquelado para roscar de 1 1/4"
Datos técnicos: Coste energético 1282.649 MJ; Emisión de CO2 86.201 kg
Residuos:
- embalaje: re150101 Envases de papel y cartón; rendimiento 0.072 kg
