# Regulador de gas natural

- Propiedad del archivo: CYPE Ingenieros S.A.
- Formato: FIEBDC-3/2016
- Programa: Generador de precios de la construcción. CYPE Ingenieros, S.A.
- Fecha: 27/05/2024
- Ámbito geográfico: Panamá
- Divisa: USD
- Costes indirectos: 3 %
- Gastos generales: 13 %
- Beneficio industrial: 6 %
- IVA: 13 %

## I Instalaciones

### IG Gases combustibles

#### IGW Elementos

**IGW008** Ud Regulador de gas natural.
Regulador de presión con válvula de seguridad por defecto de presión de 15 mbar de presión mínima y rearme manual, de 5 m³/h de caudal máximo, 500 bar de presión de entrada y 22 mbar de presión de salida.
Incluye: Montaje, conexionado y comprobación de su correcto funcionamiento.
Criterio de medición de proyecto: Número de unidades previstas, según documentación gráfica de Proyecto.
Criterio de medición de obra: Se medirá el número de unidades realmente ejecutadas según especificaciones de Proyecto.

| Código | Ud | Descripción | Rendimiento | Precio | Importe |
|---|---|---|---|---|---|
| mt43acr230a | Ud | Regulador de presión con válvula de seguridad por defecto de presión de 15 mbar de presión mínima y rearme manual, de 5 m³/h de caudal máximo, 500 bar de presión de entrada y 22 mbar de presión de salida. (material) | 1 | 38.52 | 38.520 |
| mo010 | h | Gasfitero. (mano de obra) | 0.255 | 17.64 | 4.498 |
| mo109 | h | Principiante de gasfitero. (mano de obra) | 0.255 | 10.99 | 2.802 |
| % | % | Herramientas | 2 % | 45.820 | 0.916 |
|  |  | Costes directos |  |  | 46.736 |

## Recursos

**mt43acr230a** Ud Regulador de presión con válvula de seguridad por defecto de presión de 15 mbar de presión mínima y rearme manual
Datos técnicos: Coste energético 142.996 MJ; Emisión de CO2 8.970 kg
Residuos:
- embalaje: re150101 Envases de papel y cartón. (componente de residuo); rendimiento 0.072 kg; Código LER 15 01 01; Masa del elemento 1 kg; Volumen 0.001333 m3
