# Revestimiento exterior con piezas de gran formato de gres porcelánico STON-KER "BUTECH". Colocación en capa fina

- Propiedad del archivo: CYPE Ingenieros S.A.
- Formato: FIEBDC-3/2016
- Programa: Generador de precios de la construcción. CYPE Ingenieros, S.A.
- Fecha: 14/03/2023
- Ámbito geográfico: Panamá
- Divisa: USD
- Costes indirectos: 3 %
- Gastos generales: 13 %
- Beneficio industrial: 6 %
- IVA: 13 %

## R Revestimientos

### RA De piezas rígidas en paramentos verticales

#### RAD Sistemas de gres porcelánico

**RAD070** m² Revestimiento exterior con piezas de gran formato de gres porcelánico STON-KER "BUTECH". Colocación en capa fina.
Revestimiento exterior con piezas de gran formato de gres porcelánico, serie Alpina, STON-KER "BUTECH", "PORCELANOSA GRUPO", color Beige, de 440x660x10 mm, capacidad de absorción de agua E<0,5%. SOPORTE: paramento de concreto, vertical. COLOCACIÓN: en capa fina y mediante doble encolado con adhesivo cementoso mejorado, C2 E S2, altamente deformable y con tiempo abierto ampliado, Super-flex S2 Blanco "BUTECH". REJUNTADO: con mortero de juntas cementoso de fraguado y endurecimiento rápido Colorstuk rapid "BUTECH", tipo CG2, en juntas de 3 mm de espesor. Incluso crucetas de PVC, material de relleno y masilla de poliuretano monocomponente P-404 "BUTECH" para la formación de juntas de movimiento.
Criterio de valoración económica: El precio no incluye las piezas especiales ni la resolución de puntos singulares.
Incluye: Preparación de la superficie soporte. Replanteo de los niveles, de la disposición de piezas y de las juntas. Corte y cajeado de las piezas. Preparación y aplicación del material de colocación. Formación de juntas de movimiento. Colocación de las piezas. Rejuntado. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt09mcb010p | kg | Adhesivo cementoso mejorado, C2 E S2, altamente deformable y con tiempo abierto ampliado, Super-flex S2 Blanco "BUTECH", para la colocación en capa fina de para todo tipo de pisos de cerámica y de piedra natural en interiores, exteriores y alberca, a base de cementos especiales, agregados seleccionados y resinas sintéticas. (material) | 6 | 7.84 | 47.040 |
| mt12pcb025maa1a | m² | Piezas de gran formato de gres porcelánico, serie Alpina, STON-KER "BUTECH", "PORCELANOSA GRUPO", color Beige, de 440x660x10 mm, capacidad de absorción de agua E<0,5%. (material) | 1.05 | 131.43 | 138.002 |
| mt09mcb020l | kg | Mortero de juntas cementoso de fraguado y endurecimiento rápido Colorstuk rapid "BUTECH", tipo CG2, color Manhattan, para juntas de 2 a 15 mm, a base de conglomerantes hidráulicos específicos, agregados seleccionados y aditivos especiales, para todo tipo de piezas cerámicas y piedras naturales. (material) | 0.18 | 5.65 | 1.017 |
| mt18acc100a | Ud | Kit de crucetas de PVC para garantizar un espesor de las juntas entre piezas de entre 1 y 20 mm, en revestimientos y pavimentos cerámicos. (material) | 0.103 | 3.16 | 0.325 |
| mt15sjb010g | Ud | Cartucho de 310 ml de masilla de poliuretano monocomponente P-404 "BUTECH", color blanco, para el sellado de juntas de movimiento. (material) | 0.206 | 17.98 | 3.704 |
| mo024 | h | Albañil especializado en mampostería mosaiquero-azulejero. (mano de obra) | 0.566 | 16.6 | 9.396 |
| mo062 | h | Principiante de albañil especializado en mampostería mosaiquero-azulejero. (mano de obra) | 0.566 | 10.64 | 6.022 |
| % | % | Herramientas | 2 % | 205.506 | 4.110 |
|  |  | Costes directos |  |  | 209.616 |

Residuos:
- colocación: mt09mcb010p; factor de residuo 0.035
- colocación: mt12pcb025maa1a; factor de residuo 0.035
- colocación: mt09mcb020l; factor de residuo 0.021
- colocación: mt15sjb010g; factor de residuo 0.03

## Recursos

**mt09mcb010p** kg Adhesivo cementoso mejorado
Datos técnicos: Coste energético 3.871 MJ; Emisión de CO2 0.344 kg; Código LER 17 09 04; Masa del elemento 1 kg; Volumen 0.000667 m3
Residuos:
- embalaje: re170203 Plástico. (componente de residuo); rendimiento 0.003 kg; Código LER 17 02 03; Masa del elemento 1 kg; Volumen 0.001667 m3

**mt12pcb025maa1a** m² Piezas de gran formato de gres porcelánico
Datos técnicos: Coste energético 293.734 MJ; Emisión de CO2 14.369 kg; Código LER 17 01 03; Masa del elemento 25 kg; Volumen 0.02 m3
Residuos:
- embalaje: re150101 Envases de papel y cartón. (componente de residuo); rendimiento 0.214 kg; Código LER 15 01 01; Masa del elemento 1 kg; Volumen 0.001333 m3
- embalaje: re170201 Madera. (componente de residuo); rendimiento 0.034 kg; Código LER 17 02 01; Masa del elemento 1 kg; Volumen 0.000909 m3

**mt09mcb020l** kg Mortero de juntas cementoso de fraguado y endurecimiento rápido Colorstuk rapid "BUTECH"
Datos técnicos: Coste energético 8.234 MJ; Emisión de CO2 0.514 kg; Código LER 17 01 01; Masa del elemento 1 kg; Volumen 0.000667 m3
Residuos:
- embalaje: re150101 Envases de papel y cartón; rendimiento 0.014 kg
- embalaje: re170201 Madera; rendimiento 0.001 kg
- embalaje: re170203 Plástico; rendimiento 0.003 kg

**mt15sjb010g** Ud Cartucho de 310 ml de masilla de poliuretano monocomponente P-404 "BUTECH"
Datos técnicos: Coste energético 73.011 MJ; Emisión de CO2 3.566 kg; Código LER 17 09 04; Masa del elemento 0.372 kg; Volumen 0.000248 m3
Residuos:
- embalaje: re170203 Plástico; rendimiento 0.2 kg
