# FIEBDC-3

- Propiedad del archivo: CYPE INGENIEROS, S.A.
- Formato: FIEBDC-3/2002
- Ámbito geográfico: Panamá
- Costes indirectos: 3.00 %
- Gastos generales: 13.00 %
- Beneficio industrial: 6.00 %
- IVA: 13.00 %

| Código | Ud | Descripción | Precio |
|---|---|---|---|
| mo031 | h | Aplicador de mortero autonivelantes. (mano de obra) | 6.86 |
| mo069 | h | Principiante de aplicador de mortero autonivelantes. (mano de obra) | 4.33 |

**RCP012** m² Enchapado de paramentos de hasta 3 m de altura, con piezas irregulares de pizarra, de entre 1 y 2 cm de espesor, recibidas con mortero de cemento 1:5.
Suministro y colocación de enchapado en paramento vertical, de hasta 3 m de altura, con piezas irregulares de pizarra, de entre 1 y 2 cm de espesor, acabado natural, recibidas con mortero de cemento 1:5 y rejuntadas con el mismo material. Incluso parte proporcional de preparación previa de las piedras y del paramento soporte y limpieza final.
Incluye: Preparación de la superficie soporte. Preparación de las piezas. Colocación de las piezas. Rejuntado. Limpieza.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt19cir010a | m² | Piezas irregulares de pizarra, de entre 1 y 2 cm de espesor, acabado natural. (material) | 1.000 | 19.07 | 19.07 |
| mt09mor010d | m³ | Mortero de cemento CEM II/B-P 32,5 N tipo M-7,5, confeccionado en obra con 300 kg/m³ de cemento y una proporción en volumen 1/5. (material) | 0.030 | 119.36 | 3.58 |
| mo022 | h | Colocador de piedra natural. (mano de obra) | 1.259 | 6.86 | 8.64 |
| mo060 | h | Principiante de colocador de piedra natural. (mano de obra) | 1.259 | 4.33 | 5.45 |
| % | % | Costes directos complementarios | 2 % | 36.74 | 0.73 |
|  |  | Costes directos |  |  | 37.47 |
