# Revestimiento de peldaño de piedra natural

- Propiedad del archivo: CYPE Ingenieros S.A.
- Formato: FIEBDC-3/2016
- Programa: Generador de precios de la construcción. CYPE Ingenieros, S.A.
- Fecha: 27/05/2024
- Ámbito geográfico: Panamá
- Divisa: USD
- Costes indirectos: 3 %
- Gastos generales: 13 %
- Beneficio industrial: 6 %
- IVA: 13 %

## R Revestimientos

### RE Escaleras

#### REP De piedra natural

**REP030** Ud Revestimiento de peldaño de piedra natural.
Revestimiento de peldaño con forma recta, en escalera de 100 cm de ancho, mediante el montaje de los siguientes elementos: huella de mármol Crema Levante, acabado pulido y contrahuella de mármol Crema Levante, acabado pulido de 3 y 2 cm de espesor respectivamente, cara y cantos pulidos; con zanquín de mármol Crema Levante de dos piezas de 37x7x2 cm, cara y cantos pulidos, recibido todo ello con mortero de cemento 1:6, colocado sobre un peldañeado previo (no incluido en este precio). Incluso rejuntado con mortero de juntas cementoso, CG1, para junta mínima (entre 1,5 y 3 mm), con la misma tonalidad de las piezas.
Incluye: Replanteo y trazado de huellas, contrahuellas y zanquines. Corte de las piezas y formación de encajes en esquinas y rincones. Humectación del peldañeado. Colocación con mortero del contrahuella y huella del primer peldaño. Tendido de cordeles. Colocación de contrahuellas y huellas. Colocación del zanquín. Relleno de juntas. Limpieza del tramo.
Criterio de medición de proyecto: Número de unidades previstas, según documentación gráfica de Proyecto.
Criterio de medición de obra: Se medirá el número de unidades realmente ejecutadas según especificaciones de Proyecto.

| Código | Ud | Descripción | Rendimiento | Precio | Importe |
|---|---|---|---|---|---|
| mt18pmn110la | Ud | Huella para peldaño recto de mármol nacional, Crema Levante, longitud hasta 100 cm y 3 cm de espesor, cara y cantos pulidos. (material) | 1 | 15.07 | 15.070 |
| mt18pmn111la | Ud | Contrahuella para peldaño de mármol nacional, Crema Levante, hasta 100 cm de largo por 16 cm de ancho y 2 cm de espesor, pulida. (material) | 1 | 11.31 | 11.310 |
| mt18zmn110ka | Ud | Zanquín de mármol nacional, Crema Levante, de dos piezas, 37x7x2 cm, cara y cantos pulidos. (material) | 1 | 3.3 | 3.300 |
| mt09mor010c | m³ | Mortero de cemento CEM II/B-P 32,5 N tipo M-5, confeccionado en obra con 250 kg/m³ de cemento y una proporción en volumen 1/6. (material) | 0.02 | 137.28 | 2.746 |
| mt09mcr060c | kg | Mortero de juntas cementoso, CG1, para junta mínima entre 1,5 y 3 mm. (material) | 0.15 | 0.83 | 0.125 |
| mo023 | h | Colocador de pisos. (mano de obra) | 0.622 | 17.17 | 10.680 |
| mo061 | h | Principiante de colocador de pisos. (mano de obra) | 0.622 | 11.01 | 6.848 |
| mo113 | h | Peón de albañilería. (mano de obra) | 0.622 | 10.59 | 6.587 |
| % | % | Herramientas | 2 % | 56.666 | 1.133 |
|  |  | Costes directos |  |  | 57.799 |

Residuos:
- colocación: mt18pmn110la; factor de residuo 0.0358025
- colocación: mt18pmn111la; factor de residuo 0.0385
- colocación: mt09mor010c; factor de residuo 0.0036
- colocación: mt09mcr060c Mortero de juntas cementoso, CG1, para junta mínima entre 1,5 y 3 mm; factor de residuo 0.07

## Recursos

**mt18pmn110la** Ud Huella para peldaño recto de mármol nacional
Datos técnicos: Coste energético 67.546 MJ; Emisión de CO2 2.537 kg; Código LER 01 04 13; Masa del elemento 26.73 kg; Volumen 0.01782 m3
Residuos:
- embalaje: re170201 Madera. (componente de residuo); rendimiento 0.001 kg; Código LER 17 02 01; Masa del elemento 1 kg; Volumen 0.000909 m3
- embalaje: re170203 Plástico. (componente de residuo); rendimiento 0.083 kg; Código LER 17 02 03; Masa del elemento 1 kg; Volumen 0.001667 m3

**mt18pmn111la** Ud Contrahuella para peldaño de mármol nacional
Datos técnicos: Coste energético 27.067 MJ; Emisión de CO2 1.074 kg; Código LER 01 04 13; Masa del elemento 8.64 kg; Volumen 0.00576 m3
Residuos:
- embalaje: re170201 Madera; rendimiento 0.001 kg
- embalaje: re170203 Plástico; rendimiento 0.08 kg

**mt09mor010c** m³ Mortero de cemento CEM II/B-P 32,5 N tipo M-5
Datos técnicos: Coste energético 3724.000 MJ; Emisión de CO2 323.000 kg; Código LER 17 01 01; Masa del elemento 1900 kg; Volumen 1.266667 m3

**mt09mcr060c** kg Mortero de juntas cementoso, CG1, para junta mínima entre 1,5 y 3 mm
Datos técnicos: Coste energético 7.725 MJ; Emisión de CO2 0.576 kg; Código LER 17 09 04; Masa del elemento 1 kg; Volumen 0.000667 m3
Residuos:
- embalaje: re150101 Envases de papel y cartón. (componente de residuo); rendimiento 0.02 kg; Código LER 15 01 01; Masa del elemento 1 kg; Volumen 0.001333 m3
- embalaje: re170201 Madera; rendimiento 0.005 kg
- embalaje: re170203 Plástico; rendimiento 0.008 kg
