# Cielo raso suspendido suspendido

- Propiedad del archivo: CYPE INGENIEROS, S.A.
- Formato: FIEBDC-3/2002
- Ámbito geográfico: Panamá
- Divisa: USD
- Costes indirectos: 3.00 %
- Gastos generales: 13.00 %
- Beneficio industrial: 6.00 %
- IVA: 13.00 %

**RTM016** m² Cielo raso suspendido suspendido, situado a una altura menor de 4 m, sistema Fibralith "KNAUF", formado por paneles ligeros de lana de madera, gama Organic, modelo Organic A "KNAUF", de 600x600 mm y 15 mm de espesor, acabado Pure, con con perfilería vista.
Cielo raso suspendido, situado a una altura menor de 4 m, sistema Fibralith "KNAUF", constituido por paneles ligeros de lana de madera, gama Organic, modelo Organic A "KNAUF", de 600x600 mm y 15 mm de espesor, acabado Pure, resistencia térmica 0,188 m²K/W, conductividad térmica 0,08 W/(mK), suspendido de la losa mediante con perfilería vista, con suela de 24 mm de anchura, de acero galvanizado, de color blanco, comprendiendo perfiles primarios, secundarios y angulares de remate, fijados al techo mediante varillas y cuelgues.
Incluye: Trazado en los muros del nivel del cielo raso. Nivelación y colocación de los perfiles angulares. Replanteo de los perfiles primarios de la trama. Señalización de los puntos de anclaje a la losa. Nivelación y suspensión de los perfiles primarios y secundarios de la trama. Corte de los paneles. Colocación de los paneles.
Criterio de medición de proyecto: Superficie medida entre paramentos, según documentación gráfica de Proyecto, sin descontar huecos para instalaciones.
Criterio de medición de obra: Se medirá la superficie realmente ejecutada según especificaciones de Proyecto, sin descontar huecos para instalaciones.
Criterio de valoración económica: El precio incluye la resolución de encuentros y puntos singulares.

| Código | Ud | Descripción | Rendimiento | Precio | Importe |
|---|---|---|---|---|---|
| mt16vkk010aa | m² | Panel ligero de lana de madera, gama Organic, modelo Organic A "KNAUF", de 600x600 mm y 15 mm de espesor, acabado Pure, formado por virutas de madera de 1,0 mm de diámetro aglomeradas con cemento, resistencia térmica 0,188 m²K/W, conductividad térmica 0,08 W/(mK), densidad 533,3 kg/m³, factor de resistencia a la difusión del vapor de agua 0,4 y Euroclase B-s1, d0 de reacción al fuego, para aislamiento térmico y acústico y protección frente a incendios, en edificación. (material) | 1.020 | 29.73 | 30.32 |
| mt12pfk060ca | m | Perfil primario EASY T - 24/38/3700 mm "KNAUF", color blanco, de acero galvanizado. (material) | 0.900 | 1.57 | 1.41 |
| mt12pfk060ja | m | Perfil secundario EASY TG - 24/32/600 mm "KNAUF", color blanco, de acero galvanizado. (material) | 1.750 | 1.57 | 2.75 |
| mt12pfk060ka | m | Perfil secundario EASY TG - 24/32/1200 mm "KNAUF", color blanco, de acero galvanizado. (material) | 0.900 | 1.57 | 1.41 |
| mt12pfk050f | m | Perfil angular EASY L - 25/25/3050 mm "KNAUF", color blanco, de acero galvanizado. (material) | 0.800 | 1.47 | 1.18 |
| mt12pek050a | Ud | Cuelgue Nonius "KNAUF", para cielos rasos suspendidos. (material) | 0.750 | 0.91 | 0.68 |
| mt12pek050b | Ud | Seguro Nonius "KNAUF", para cielos rasos suspendidos. (material) | 0.750 | 0.15 | 0.11 |
| mt12pek050c | Ud | Parte superior Nonius "KNAUF", 530/630, para cielos rasos suspendidos. (material) | 0.750 | 1.12 | 0.84 |
| mt12pek030 | Ud | Varilla de cuelgue "KNAUF" de 100 cm. (material) | 0.750 | 0.48 | 0.36 |
| mt12psg220 | Ud | Fijación compuesta por taco y tornillo 5x27. (material) | 0.750 | 0.09 | 0.07 |
| mo015 | h | Montador de cielos rasos. (mano de obra) | 0.186 | 13.32 | 2.48 |
| mo082 | h | Principiante de montador de cielos rasos. (mano de obra) | 0.186 | 8.24 | 1.53 |
| % | % | Herramientas | 2 % | 43.14 | 0.86 |
|  |  | Costes directos |  |  | 44.00 |
