# Marquesina metálica para cobertura de vehículos, en estacionamiento colectivo exterior

- Propiedad del archivo: CYPE Ingenieros S.A.
- Formato: FIEBDC-3/2016
- Programa: Generador de precios de la construcción. CYPE Ingenieros, S.A.
- Fecha: 26/10/2024
- Ámbito geográfico: Panamá
- Divisa: USD
- Costes indirectos: 3 %
- Gastos generales: 13 %
- Beneficio industrial: 6 %
- IVA: 13 %

## U Urbanización interior del terreno

### UC Estacionamientos colectivos

#### UCM Cubiertas metálicas

**UCM010** m² Marquesina metálica para cobertura de vehículos, en estacionamiento colectivo exterior.
Marquesina metálica para cobertura de vehículos, en estacionamiento colectivo exterior, compuesta de: CIMENTACIÓN: formada por zapatas y correas de concreto armado sobre capa de plantilla, realizadas con concreto f'c=210 kg/cm² (3000 psi), clase de exposición F0 S0 P0 C0, tamaño máximo del agregado 25 mm (1" ASTM Nº 57), consistencia blanda, preparado en obra, y vaciado con medios manuales, y acero Grado 60 (fy=4200 kg/cm²); ESTRUCTURA: formada por columnas, vigas y correas de acero A 36, en perfiles laminados en caliente, mediante uniones soldadas, con imprimación anticorrosiva realizada en taller; fijada a la fundación mediante placas de anclaje de acero A 36, en perfil plano, con taladro central biselado y pernos soldados de acero corrugado Grado 60 (fy=4200 kg/cm²); CUBIERTA: de lámina perfilada de acero galvanizado prelacado, de 0,6 mm de espesor, con nervios de entre 40 y 50 mm de altura de cresta, a una separación de entre 250 y 270 mm, colocada con un solape de la chapa superior de 200 mm y un solape lateral de un trapecio y fijada mecánicamente a correa estructural y borde perimetral realizado con lámina plegada de acero galvanizado, de 0,8 mm de espesor, 30 cm de desarrollo y 3 pliegues. Incluso accesorios de fijación de las láminas y masilla de base neutra monocomponente, para sellado de juntas.
Incluye: Excavación de tierras. Formación de la capa de plantilla. Colocación de la armadura de la fundación. Preparación del concreto. Vaciado y compactación del concreto. Colocación y nivelación de las placas de anclaje. Curado del concreto. Replanteo y marcado de ejes de columnas. Ejecución de la estructura metálica. Aplomado. Replanteo de las chapas. Corte, preparación y colocación de las láminas. Fijación mecánica de las láminas. Replanteo y colocación del remate. Fijación mecánica.
Criterio de medición de proyecto: Superficie medida en verdadera magnitud, según documentación gráfica de Proyecto.
Criterio de medición de obra: Se medirá, en verdadera magnitud, la superficie realmente ejecutada según especificaciones de Proyecto.

| Código | Ud | Descripción | Rendimiento | Precio | Importe |
|---|---|---|---|---|---|
| mt10hmf100abb | m³ | Concreto simple f'c=100 kg/cm² (1000 psi), clase de exposición F0 S0 P0 C0, tamaño máximo del agregado 25 mm (1" ASTM Nº 57), consistencia blanda, premezclado, según ACI 318. (material) | 0.01 | 109.2 | 1.092 |
| mt08aaa010a | m³ | Agua. (material) | 0.021 | 2.04 | 0.043 |
| mt01arg000h | m³ | Arena cribada. (material) | 0.056 | 20.27 | 1.135 |
| mt01arg001hq | m³ | Agregado grueso homogeneizado, de tamaño máximo 25 mm (1" ASTM Nº 57). (material) | 0.084 | 26.3 | 2.209 |
| mt08cem000h | kg | Cemento gris en sacos. (material) | 35 | 0.2 | 7.000 |
| mt07aco110c | kg | Acero en varillas corrugadas, Grado 60 (fy=4200 kg/cm²), de varios diámetros, según ASTM A 615. (material) | 4.14 | 0.92 | 3.809 |
| mt07aco020a | Ud | Separador homologado para fundaciones. (material) | 0.8 | 0.2 | 0.160 |
| mt07ala001e | kg | Pletina de acero laminado A 36, según ASTM A 36, para aplicaciones estructurales. Trabajada y montada en taller, para colocar con uniones soldadas en obra. (material) | 0.47 | 3.61 | 1.697 |
| mt07ala000ab | kg | Acero laminado A 36, en perfiles laminados en caliente, según ASTM A 36, piezas simples, para aplicaciones estructurales, acabado con imprimación antioxidante. Trabajado y montado en taller, para colocar con uniones soldadas en obra. (material) | 17.5 | 2.1 | 36.750 |
| mt27pfi010 | l | Imprimación de secado rápido, formulada con resinas alquídicas modificadas y fosfato de zinc. (material) | 0.167 | 6.9 | 1.152 |
| mt13ccp010a | m² | Lámina perfilada de acero galvanizado prelacado, de 0,6 mm de espesor, con nervios de entre 40 y 50 mm de altura de cresta, a una separación de entre 250 y 270 mm e inercia entre 13 y 21 cm4. (material) | 1.05 | 8.84 | 9.282 |
| mt13ccg030g | Ud | Tornillo autorroscante de 6,5x70 mm de acero inoxidable, con arandela. (material) | 3 | 0.63 | 1.890 |
| mt12www030mbj | m | Lámina plegada de acero galvanizado, de 0,8 mm de espesor, 30 cm de desarrollo y 3 pliegues, para borde perimetral. (material) | 0.214 | 6.32 | 1.352 |
| mt13ccg030d | Ud | Tornillo autorroscante de 6,5x130 mm de acero galvanizado, con arandela. (material) | 1.2 | 0.5 | 0.600 |
| mt21vva011 | l | Masilla de base neutra monocomponente, para sellado de juntas; para aplicar con pistola. (material) | 0.005 | 20.32 | 0.102 |
| mt13ccg040 | m | Junta de estanqueidad para láminas perfiladas de acero. (material) | 0.2 | 3.83 | 0.766 |
| mq01ret020b | h | Retrocargadora sobre neumáticos, de 70 kW. (maquinaria) | 0.1 | 48.57 | 4.857 |
| mq06hor010 | h | Concretera eléctrica con una capacidad de amasado de 160 l. (maquinaria) | 0.07 | 4.1 | 0.287 |
| mq08sol010 | h | Equipo de oxicorte, con acetileno como combustible y oxígeno como comburente. (maquinaria) | 0.01 | 9.8 | 0.098 |
| mq08sol020 | h | Equipo y elementos auxiliares para soldadura eléctrica. (maquinaria) | 0.601 | 4.07 | 2.446 |
| mo113 | h | Peón de albañilería. (mano de obra) | 0.107 | 11.01 | 1.178 |
| mo112 | h | Ayudante de albañilería. (mano de obra) | 0.112 | 11.19 | 1.253 |
| mo045 | h | Albañil especializado en mampostería especializado en vaciado del concreto. (mano de obra) | 0.005 | 18.57 | 0.093 |
| mo092 | h | Principiante de albañil especializado en mampostería especializado en vaciado del concreto. (mano de obra) | 0.031 | 11.9 | 0.369 |
| mo043 | h | Reforzador. (mano de obra) | 0.065 | 18.57 | 1.207 |
| mo090 | h | Principiante de reforzador. (mano de obra) | 0.098 | 11.9 | 1.166 |
| mo047 | h | Armador. (mano de obra) | 0.288 | 18.57 | 5.348 |
| mo094 | h | Principiante de armador. (mano de obra) | 0.288 | 11.9 | 3.427 |
| mo051 | h | Montador de fachadas y techos de paneles metálicos. (mano de obra) | 0.316 | 18.33 | 5.792 |
| mo098 | h | Principiante de montador de fachadas y techos de paneles metálicos. (mano de obra) | 0.158 | 11.44 | 1.808 |
| % | % | Herramientas | 4 % | 98.368 | 3.935 |
|  |  | Costes directos |  |  | 102.303 |

Residuos:
- colocación: mt10hmf100abb; factor de residuo 0.00151103
- colocación: mt01arg000h Arena cribada; factor de residuo 0.003
- colocación: mt01arg001hq Agregado grueso homogeneizado, de tamaño máximo 25 mm (1" ASTM Nº 57); factor de residuo 0.00765196
- colocación: mt08cem000h Cemento gris en sacos; factor de residuo 0.0063
- colocación: mt07aco110c Acero en varillas corrugadas, Grado 60 (fy=4200 kg/cm²), de varios diámetros, según ASTM A 615; factor de residuo 0.025
- colocación: mt07ala001e; factor de residuo 0.0045
- colocación: mt07ala000ab; factor de residuo 0.0045
- colocación: mt27pfi010 Imprimación de secado rápido, formulada con resinas alquídicas modificadas y fosfato de zinc; factor de residuo 0.06
- colocación: mt13ccp010a; factor de residuo 0.02
- colocación: mt13ccg030g Tornillo autorroscante de 6,5x70 mm de acero inoxidable, con arandela; factor de residuo 0.00380597
- colocación: mt13ccg030d Tornillo autorroscante de 6,5x130 mm de acero galvanizado, con arandela; factor de residuo 0.0041129

## Recursos

**mt10hmf100abb** m³ Concreto simple f'c=100 kg/cm² (1000 psi)
Datos técnicos: Coste energético 1840.000 MJ; Emisión de CO2 230.000 kg; Código LER 17 01 01; Masa del elemento 2300 kg; Volumen 1.533333 m3

**mt08aaa010a** m³ Agua
Datos técnicos: Coste energético 60.000 MJ; Emisión de CO2 30.000 kg

**mt01arg000h** m³ Arena cribada
Datos técnicos: Coste energético 146.250 MJ; Emisión de CO2 7.800 kg; Código LER 01 04 09; Masa del elemento 1950 kg; Volumen 1.21875 m3

**mt01arg001hq** m³ Agregado grueso homogeneizado, de tamaño máximo 25 mm (1" ASTM Nº 57)
Datos técnicos: Coste energético 146.250 MJ; Emisión de CO2 7.800 kg; Código LER 01 04 08; Masa del elemento 1950 kg; Volumen 1.3 m3

**mt08cem000h** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt07aco110c** kg Acero en varillas corrugadas, Grado 60 (fy=4200 kg/cm²), de varios diámetros, según ASTM A 615
Datos técnicos: Coste energético 9.830 MJ; Emisión de CO2 0.510 kg; Código LER 17 04 05; Masa del elemento 1 kg; Volumen 0.000476 m3

**mt07aco020a** Ud Separador homologado para fundaciones
Datos técnicos: Coste energético 1.105 MJ; Emisión de CO2 0.114 kg
Residuos:
- embalaje: re150101 Envases de papel y cartón; rendimiento 0.072 kg

**mt07ala001e** kg Pletina de acero laminado A 36
Datos técnicos: Coste energético 9.830 MJ; Emisión de CO2 0.510 kg; Código LER 17 04 05; Masa del elemento 1 kg; Volumen 0.000476 m3

**mt07ala000ab** kg Acero laminado A 36
Datos técnicos: Coste energético 9.830 MJ; Emisión de CO2 0.510 kg; Código LER 17 04 05; Masa del elemento 1 kg; Volumen 0.000476 m3

**mt27pfi010** l Imprimación de secado rápido, formulada con resinas alquídicas modificadas y fosfato de zinc
Datos técnicos: Coste energético 114.556 MJ; Emisión de CO2 4.598 kg; Código LER 17 09 04; Masa del elemento 1.406 kg; Volumen 0.000937 m3
Residuos:
- embalaje: re150104 Envases metálicos. (componente de residuo); rendimiento 0.042 kg; Código LER 15 01 04; Masa del elemento 1 kg; Volumen 0.001667 m3

**mt13ccp010a** m² Lámina perfilada de acero galvanizado prelacado
Datos técnicos: Coste energético 227.188 MJ; Emisión de CO2 20.741 kg; Código LER 17 04 05; Masa del elemento 7.07 kg; Volumen 0.003367 m3
Residuos:
- embalaje: re170203 Plástico; rendimiento 0.02 kg

**mt13ccg030g** Ud Tornillo autorroscante de 6,5x70 mm de acero inoxidable, con arandela
Datos técnicos: Coste energético 0.664 MJ; Emisión de CO2 0.096 kg; Código LER 17 04 05; Masa del elemento 0.0134 kg; Volumen 0.000006 m3
Residuos:
- embalaje: re150101 Envases de papel y cartón; rendimiento 0.001 kg

**mt13ccg030d** Ud Tornillo autorroscante de 6,5x130 mm de acero galvanizado, con arandela
Datos técnicos: Coste energético 0.642 MJ; Emisión de CO2 0.065 kg; Código LER 17 04 05; Masa del elemento 0.0248 kg; Volumen 0.000012 m3
Residuos:
- embalaje: re150101 Envases de papel y cartón; rendimiento 0.001 kg
