# Control de plagas de roedores

- Propiedad del archivo: CYPE INGENIEROS, S.A.
- Formato: FIEBDC-3/2002
- Ámbito geográfico: Panamá
- Divisa: USD
- Costes indirectos: 3.00 %
- Gastos generales: 13.00 %
- Beneficio industrial: 6.00 %
- IVA: 13.00 %

## 0 Obras preliminares

### 0D Desratización, desinfección y eliminación de plantas

#### 0DC Desratizaciones

**0DC010** m² Control de plagas de roedores.
Desratización mediante la aplicación de productos raticidas en el interior del edificio. Incluso limpieza, recogida y retirada de restos de obra.
Incluye: Preparación del producto. Aplicación del producto en el interior del edificio. Recogida de residuos y carga sobre contenedor.
Criterio de medición de proyecto: Superficie medida según documentación gráfica de Proyecto.
Criterio de medición de obra: Se medirá la superficie realmente ejecutada según especificaciones de Proyecto.

| Código | Ud | Descripción | Rendimiento | Precio | Importe |
|---|---|---|---|---|---|
| mt48pla020 | kg | Raticida para el control de plagas de roedores. (material) | 0.004 | 21.02 | 0.08 |
| mo020 | h | Albañil especializado en mampostería. (mano de obra) | 0.004 | 17.17 | 0.07 |
| % | % | Herramientas | 2 % | 0.15 | 0.00 |
|  |  | Costes directos |  |  | 0.15 |
