# Prospección arqueológica superficial de terreno en el interior del edificio, realizada por arqueólogo, sin sondeos, excavaciones ni catas

- Propiedad del archivo: CYPE INGENIEROS, S.A.
- Formato: FIEBDC-3/2002
- Ámbito geográfico: Panamá
- Divisa: USD
- Costes indirectos: 3.00 %
- Gastos generales: 13.00 %
- Beneficio industrial: 6.00 %
- IVA: 13.00 %

## 0 Obras preliminares

### 0G Trabajos arqueológicos

#### 0GE Excavaciones arqueológicas y transportes

**0GE010** m² Prospección arqueológica superficial de terreno en el interior del edificio, realizada por arqueólogo, sin sondeos, excavaciones ni catas.
Prospección arqueológica superficial de terreno en el interior del edificio, de carácter intensivo y sistemático, realizada por arqueólogo, intentando obtener la máxima información, sin necesidad de sondeos, excavaciones ni catas.
Incluye: Desplazamiento a obra. Inspección visual.
Criterio de medición de proyecto: Superficie medida según documentación gráfica de Proyecto.
Criterio de medición de obra: Se medirá la superficie realmente ejecutada según especificaciones de Proyecto.

| Código | Ud | Descripción | Rendimiento | Precio | Importe |
|---|---|---|---|---|---|
| mo000 | h | arqueólogo. (mano de obra) | 0.005 | 16.20 | 0.08 |
| % | % | Herramientas | 2 % | 0.08 | 0.00 |
|  |  | Costes directos |  |  | 0.08 |
