# Sondeo arqueológico de 1x1x1 m

- Propiedad del archivo: CYPE INGENIEROS, S.A.
- Formato: FIEBDC-3/2002
- Ámbito geográfico: Panamá
- Divisa: USD
- Costes indirectos: 3.00 %
- Gastos generales: 13.00 %
- Beneficio industrial: 6.00 %
- IVA: 13.00 %

## 0 Obras preliminares

### 0G Trabajos arqueológicos

#### 0GE Excavaciones arqueológicas y transportes

**0GE030** m³ Sondeo arqueológico de 1x1x1 m, en el terreno, donde se va a realizar un estudio arqueológico, con un grado de complejidad medio, con medios manuales, mediante la excavación por niveles naturales o artificiales según método arqueológico.
Sondeo arqueológico de 1x1x1 m, en el terreno, donde se va a realizar un estudio arqueológico, con un grado de complejidad medio, con medios manuales, mediante la excavación por niveles naturales o artificiales según método arqueológico. Incluso toma de datos por parte de equipo arqueológico para informe final de los trabajos, retirada del pavimento existente en su superficie, con recuperación del mismo, y posterior relleno de la excavación con los restos procedentes de la misma, sin compactación.
Incluye: Ejecución del sondeo. Retirada y acopio de escombros. Carga de escombros sobre contenedor.
Criterio de medición de proyecto: Volumen medido según documentación gráfica de Proyecto.
Criterio de medición de obra: Se medirá el volumen realmente ejecutado según especificaciones de Proyecto.

| Código | Ud | Descripción | Rendimiento | Precio | Importe |
|---|---|---|---|---|---|
| mt51arq010 | Ud | Material fungible para trabajos de arqueología. (material) | 0.035 | 1051.06 | 36.79 |
| mt51arq020 | Ud | Material y utillaje para trabajos de arqueología. (material) | 0.065 | 1510.90 | 98.21 |
| mo000 | h | arqueólogo. (mano de obra) | 4.871 | 16.20 | 78.91 |
| mo057 | h | Asistente arqueólogo. (mano de obra) | 4.871 | 10.14 | 49.39 |
| mo112 | h | Ayudante de albañilería. (mano de obra) | 4.871 | 8.05 | 39.21 |
| % | % | Herramientas | 2 % | 302.51 | 6.05 |
|  |  | Costes directos |  |  | 308.56 |
