# Grúa autopropulsada de brazo telescópico con una capacidad de elevación de 100 t y 90 m de altura máxima de trabajo

- Propiedad del archivo: CYPE INGENIEROS, S.A.
- Formato: FIEBDC-3/2002
- Ámbito geográfico: Panamá
- Divisa: USD
- Costes indirectos: 3.00 %
- Gastos generales: 13.00 %
- Beneficio industrial: 6.00 %
- IVA: 13.00 %

## 0 Obras preliminares

### 0X Andamios y maquinaria de elevación

#### 0XG Grúas autopropulsadas

**0XG010** h Grúa autopropulsada de brazo telescópico con una capacidad de elevación de 100 t y 90 m de altura máxima de trabajo.
Grúa autopropulsada de brazo telescópico con una capacidad de elevación de 100 t y 90 m de altura máxima de trabajo.
Criterio de medición de proyecto: Tiempo estimado.
Criterio de medición de obra: Amortización en forma de alquiler por horas, según condiciones definidas en el contrato suscrito con la empresa suministradora.

| Código | Ud | Descripción | Rendimiento | Precio | Importe |
|---|---|---|---|---|---|
| mq07gte010j | h | Grúa autopropulsada de brazo telescópico con una capacidad de elevación de 100 t y 90 m de altura máxima de trabajo. (maquinaria) | 1.165 | 209.71 | 244.31 |
| % | % | Herramientas | 2 % | 244.31 | 4.89 |
|  |  | Costes directos |  |  | 249.20 |
