# Alquiler diario de cesta elevadora de brazo telescópico de 20 m de altura máxima de trabajo

- Propiedad del archivo: CYPE INGENIEROS, S.A.
- Formato: FIEBDC-3/2002
- Ámbito geográfico: Panamá
- Divisa: USD
- Costes indirectos: 3.00 %
- Gastos generales: 13.00 %
- Beneficio industrial: 6.00 %
- IVA: 13.00 %

## 0 Obras preliminares

### 0X Andamios y maquinaria de elevación

#### 0XP Plataformas elevadoras

**0XP010** Ud Alquiler diario de cesta elevadora de brazo telescópico de 20 m de altura máxima de trabajo.
Alquiler diario de cesta elevadora de brazo telescópico de 20 m de altura máxima de trabajo. Incluso parte proporcional de mantenimiento y seguro de responsabilidad civil.
Incluye: Revisión periódica para garantizar su estabilidad y condiciones de seguridad.
Criterio de medición de proyecto: Número de unidades previstas, según documentación gráfica de Proyecto.
Criterio de medición de obra: Amortización en forma de alquiler diario, según condiciones definidas en el contrato suscrito con la empresa suministradora.

| Código | Ud | Descripción | Rendimiento | Precio | Importe |
|---|---|---|---|---|---|
| mq07ple010k | Ud | Alquiler diario de cesta elevadora de brazo telescópico de 20 m de altura máxima de trabajo, incluso mantenimiento y seguro de responsabilidad civil. (maquinaria) | 1.165 | 184.31 | 214.72 |
| % | % | Herramientas | 2 % | 214.72 | 4.29 |
|  |  | Costes directos |  |  | 219.01 |
