# Transporte a obra y retirada de cesta elevadora de brazo articulado de 21 m de altura máxima de trabajo

- Propiedad del archivo: CYPE INGENIEROS, S.A.
- Formato: FIEBDC-3/2002
- Ámbito geográfico: Panamá
- Divisa: USD
- Costes indirectos: 3.00 %
- Gastos generales: 13.00 %
- Beneficio industrial: 6.00 %
- IVA: 13.00 %

## 0 Obras preliminares

### 0X Andamios y maquinaria de elevación

#### 0XP Plataformas elevadoras

**0XP020** Ud Transporte a obra y retirada de cesta elevadora de brazo articulado de 21 m de altura máxima de trabajo.
Transporte a obra y retirada de cesta elevadora de brazo articulado de 21 m de altura máxima de trabajo.
Criterio de medición de proyecto: Número de unidades previstas, según documentación gráfica de Proyecto.
Criterio de medición de obra: Se medirá el número de unidades realmente ejecutadas según especificaciones de Proyecto.

| Código | Ud | Descripción | Rendimiento | Precio | Importe |
|---|---|---|---|---|---|
| mq07ple020f | Ud | Transporte a obra y retirada de cesta elevadora de brazo articulado de 21 m de altura máxima de trabajo. (maquinaria) | 1.165 | 138.02 | 160.79 |
| % | % | Herramientas | 2 % | 160.79 | 3.22 |
|  |  | Costes directos |  |  | 164.01 |
