# Alquiler mensual de grúa torre de 40 m de flecha y 750 kg de carga máxima

- Propiedad del archivo: CYPE INGENIEROS, S.A.
- Formato: FIEBDC-3/2002
- Ámbito geográfico: Panamá
- Divisa: USD
- Costes indirectos: 3.00 %
- Gastos generales: 13.00 %
- Beneficio industrial: 6.00 %
- IVA: 13.00 %

## 0 Obras preliminares

### 0X Andamios y maquinaria de elevación

#### 0XT Grúas torre

**0XT010** Ud Alquiler mensual de grúa torre de 40 m de flecha y 750 kg de carga máxima.
Alquiler mensual de grúa torre de obra para elevación y transporte de materiales, formada por torre metálica, brazo horizontal giratorio de 40 m de flecha y 750 kg de carga máxima y motores de orientación, elevación y distribución o traslación de la carga. Incluso telemando.
Incluye: Revisión periódica para garantizar su estabilidad y condiciones de seguridad.
Criterio de medición de proyecto: Número de unidades previstas, según documentación gráfica de Proyecto.
Criterio de medición de obra: Amortización en forma de alquiler mensual, según condiciones definidas en el contrato suscrito con la empresa suministradora.
Criterio de valoración económica: El precio incluye el mantenimiento y el seguro de responsabilidad civil.

| Código | Ud | Descripción | Rendimiento | Precio | Importe |
|---|---|---|---|---|---|
| mq07gto010j | Ud | Alquiler mensual de grúa torre para transporte de materiales de 40 m de flecha y 750 kg de carga en punta, incluso telemando, mantenimiento y seguro de responsabilidad civil. (maquinaria) | 1.165 | 1594.66 | 1857.78 |
| % | % | Herramientas | 2 % | 1857.78 | 37.16 |
|  |  | Costes directos |  |  | 1894.94 |
