# Montaje y desmontaje de grúa torre de 50 m de flecha y 1200 kg de carga en punta, sin incluir fundación

- Propiedad del archivo: CYPE INGENIEROS, S.A.
- Formato: FIEBDC-3/2002
- Ámbito geográfico: Panamá
- Divisa: USD
- Costes indirectos: 3.00 %
- Gastos generales: 13.00 %
- Beneficio industrial: 6.00 %
- IVA: 13.00 %

## 0 Obras preliminares

### 0X Andamios y maquinaria de elevación

#### 0XT Grúas torre

**0XT030** Ud Montaje y desmontaje de grúa torre de 50 m de flecha y 1200 kg de carga en punta, sin incluir fundación.
Montaje y desmontaje de grúa torre de obra para elevación y transporte de materiales, de 50 m de flecha y 1200 kg de carga en punta.
Incluye: Limpieza y preparación de la superficie de apoyo y protección de los espacios afectados. Montaje y colocación de los componentes. Desmontaje y retirada de la grúa torre.
Criterio de medición de proyecto: Número de unidades previstas, según documentación gráfica de Proyecto.
Criterio de medición de obra: Se medirá el número de unidades realmente ejecutadas según especificaciones de Proyecto.
Criterio de valoración económica: El precio no incluye la fundación.

| Código | Ud | Descripción | Rendimiento | Precio | Importe |
|---|---|---|---|---|---|
| mq07gto030u | Ud | Montaje y desmontaje de grúa torre para transporte de materiales de 50 m de flecha y 1200 kg de carga en punta. (maquinaria) | 1.165 | 5214.61 | 6075.02 |
| % | % | Herramientas | 2 % | 6075.02 | 121.50 |
|  |  | Costes directos |  |  | 6196.52 |
