# Falso piso ventilado de concreto armado de 20+4 cm de canto

- Propiedad del archivo: CYPE INGENIEROS, S.A.
- Formato: FIEBDC-3/2002
- Ámbito geográfico: Panamá
- Costes indirectos: 3.00 %
- Gastos generales: 13.00 %
- Beneficio industrial: 6.00 %
- IVA: 13.00 %

## A Acondicionamiento del terreno

### AN Nivelación

#### ANS Losas sobre relleno

**ANS021** m² Falso piso ventilado de concreto armado de 20+4 cm de canto, sobre cimbra perdida de módulos de polipropileno reciclado Módulo Soliglú "DALIFORMA", realizado con concreto f'c=210 kg/cm² (3000 psi), clase de exposición F0 S0 P0 C0, tamaño máximo del agregado 25 mm (1" ASTM Nº 57), consistencia blanda, preparado en obra, y vaciado con medios manuales, y malla electrosoldada tipo 6x6 6/6 de acero Grado 70 sobre separadores homologados, en capa de compresión de 4 cm de espesor.
Formación de falso piso ventilado de concreto armado de 20+4 cm de canto, sobre cimbra perdida de módulos de polipropileno reciclado compuesto por piezas Módulo Soliglú "DALIFORMA", realizado con concreto f'c=210 kg/cm² (3000 psi), clase de exposición F0 S0 P0 C0, tamaño máximo del agregado 25 mm (1" ASTM Nº 57), consistencia blanda, preparado en obra, y vaciado con medios manuales, y malla electrosoldada tipo 6x6 6/6 de acero Grado 70, con varillas separadas 15,24x15,24 cm de Ø 4,88 mm como armadura de reparto, colocada sobre separadores homologados en capa de compresión de 4 cm de espesor; apoyado todo ello sobre base de concreto pobre (no incluida en este precio). Incluso cortes de piezas, realización de orificios para el paso de tubos de ventilación, canalizaciones y tuberías de las instalaciones, colocación de un panel de poliestireno expandido de 2 cm de espesor para la ejecución de juntas de expansión y emboquillado o conexión de los elementos exteriores (marcos de cajas eléctricas, parrillas, etc.) de las redes de instalaciones ejecutadas bajo la losa sobre relleno.
Incluye: Replanteo de las piezas. Colocación y montaje de las piezas. Realización de los orificios de paso. Colocación de los elementos para paso de instalaciones. Colocación de la malla electrosoldada. Vaciado y compactación del concreto. Regleado y nivelación de la capa de compresión. Curado del concreto.
Criterio de medición de proyecto: Superficie medida según documentación gráfica de Proyecto.
Criterio de medición de obra: Se medirá la superficie realmente ejecutada según especificaciones de Proyecto, sin deducir la superficie ocupada por las columnas situados dentro de su perímetro.

| Código | Ud | Descripción | Rendimiento | Precio | Importe |
|---|---|---|---|---|---|
| mt07cid010gj | m² | Cimbra perdida de módulos de polipropileno reciclado, modelo Módulo Soliglú "DALIFORMA", de 50x50x20 cm, para losas sobre relleno y losas sanitarias ventiladas. (material) | 1.050 | 9.94 | 10.44 |
| mt07ame120ee | m² | Malla electrosoldada tipo 6x6 6/6 de acero Grado 70, con varillas lisas espaciadas 15,24x15,24 cm de 4,88 mm de diámetro, según ASTM A 185 y ASTM A 497. (material) | 1.100 | 1.84 | 2.02 |
| mt08aaa010a | m³ | Agua. (material) | 0.016 | 1.50 | 0.02 |
| mt01arg000h | m³ | Arena cribada. (material) | 0.043 | 15.23 | 0.65 |
| mt01arg001hl | m³ | Agregado grueso homogeneizado, de tamaño máximo 25 mm (1" ASTM Nº 57). (material) | 0.065 | 19.76 | 1.28 |
| mt08cem000h | kg | Cemento gris en sacos. (material) | 26.950 | 0.15 | 4.04 |
| mt07aco020g | Ud | Separador homologado para nervios en sitio en losas en una dirección. (material) | 3.000 | 0.06 | 0.18 |
| mt16pea020b | m² | Panel rígido de poliestireno expandido, mecanizado lateral recto, de 20 mm de espesor, resistencia térmica 0,55 m²K/W, conductividad térmica 0,036 W/(mK), para junta de dilatación. (material) | 0.050 | 2.04 | 0.10 |
| mq06hor010 | h | Concretera. (maquinaria) | 0.053 | 1.68 | 0.09 |
| op00sie010 |  | Sierra de calar. | 1.000 | 0.00 | 0.00 |
| op00amo010 |  | Amoladora o radial. | 1.000 | 0.00 | 0.00 |
| au00auh040 |  | Vibrador de concreto, eléctrico. | 1.000 | 0.00 | 0.00 |
| mo019 | h | Albañil especializado en mampostería. (mano de obra) | 0.104 | 9.67 | 1.01 |
| mo075 | h | Principiante de albañilería. (mano de obra) | 0.097 | 6.36 | 0.62 |
| mo111 | h | Peón de albañilería. (mano de obra) | 0.201 | 6.11 | 1.23 |
| mo110 | h | Ayudante de albañilería. (mano de obra) | 0.102 | 6.24 | 0.64 |
| % | % | Costes directos complementarios | 2 % | 22.32 | 0.45 |
|  |  | Costes directos |  |  | 22.77 |
