# Murete de 20 cm de espesor de mampostería

- Propiedad del archivo: CYPE INGENIEROS, S.A.
- Formato: FIEBDC-3/2002
- Ámbito geográfico: Panamá
- Costes indirectos: 3.00 %
- Gastos generales: 13.00 %
- Beneficio industrial: 6.00 %
- IVA: 13.00 %

## C Fundaciones

### CN Nivelación

#### CNF Mampostería reforzada

**CNF010** m² Murete de 20 cm de espesor de mampostería, de bloque hueco de concreto, para revestir, color gris, 40x20x20 cm, resistencia normalizada R10 (10 N/mm²), recibida con mortero de cemento confeccionado en obra, con 300 kg/m³ de cemento, color gris, dosificación 1:5, suministrado en sacos, con pilastras intermedias y cordón, de concreto con armadura de acero Grado 60 (fy=4200 kg/cm²), cuantía 5 kg/m².
Ejecución de murete de 20 cm de espesor de mampostería, de bloque hueco de concreto, para revestir, color gris, 40x20x20 cm, resistencia normalizada R10 (10 N/mm²), recibida con mortero de cemento confeccionado en obra, con 300 kg/m³ de cemento, color gris, dosificación 1:5, suministrado en sacos, con pilastras intermedias y cordón, de concreto con armadura de acero Grado 60 (fy=4200 kg/cm²), con una cuantía aproximada de 5 kg/m². Incluso p/p de mermas y roturas, enjarjes, ejecución de encuentros, enlaces entre murete y losas y elementos especiales.
Incluye: Limpieza y preparación de la superficie soporte. Replanteo. Colocación y aplomado de miras de referencia. Tendido de hilos entre miras. Preparación del mortero. Colocación de los bloques por hiladas a nivel. Colocación de las armaduras en las pilastras intermedias y en la viga de amarre de coronación, y posterior relleno de concreto. Vaciado, vibrado y curado del concreto. Realización de todos los trabajos necesarios para la resolución de huecos. Enlace entre murete y losas.
Criterio de medición de proyecto: Superficie medida según documentación gráfica de Proyecto, sin duplicar esquinas ni encuentros, deduciendo los huecos de superficie mayor de 2 m².
Criterio de medición de obra: Se medirá la superficie realmente ejecutada según especificaciones de Proyecto, deduciendo los huecos de superficie mayor de 2 m².

| Código | Ud | Descripción | Rendimiento | Precio | Importe |
|---|---|---|---|---|---|
| mt02bhg010d | Ud | Bloque hueco de concreto, para revestir, color gris, 40x20x20 cm, resistencia normalizada R10 (10 N/mm²), incluso p/p de piezas especiales: vigas de amarre y medios. (material) | 12.500 | 0.80 | 10.00 |
| mt08aaa010a | m³ | Agua. (material) | 0.004 | 1.56 | 0.01 |
| mt01arg005a | t | Arena de cantera, para mortero preparado en obra. (material) | 0.025 | 17.53 | 0.44 |
| mt08cem000h | kg | Cemento gris en sacos. (material) | 4.673 | 0.15 | 0.70 |
| mt07aco110c | kg | Acero en varillas corrugadas, Grado 60 (fy=4200 kg/cm²), elaborado en taller y colocado en obra, diámetros varios, según ASTM A 615. (material) | 5.000 | 0.70 | 3.50 |
| mt10haf100aja | m³ | Concreto f'c=245 kg/cm² (3500 psi), clase de exposición F0 S0 P0 C0, tamaño máximo del agregado 25 mm (1" ASTM Nº 57), consistencia fluida, premezclado, según ACI 318. (material) | 0.020 | 111.72 | 2.23 |
| mq06hor010 | h | Concretera. (maquinaria) | 0.012 | 1.49 | 0.02 |
| op00ciz020 |  | Cizalla para acero en varillas corrugadas. | 1.000 | 0.00 | 0.00 |
| op00ata010 |  | Atadora de ferralla. | 1.000 | 0.00 | 0.00 |
| au00auh040 |  | Vibrador de concreto, eléctrico. | 1.000 | 0.00 | 0.00 |
| mo020 | h | Albañil especializado en mampostería especializado en trabajos de mampostería. (mano de obra) | 0.802 | 9.67 | 7.76 |
| mo076 | h | Principiante de albañilería especializado en trabajos de mampostería. (mano de obra) | 0.401 | 6.36 | 2.55 |
| mo112 | h | Ayudante de albañilería especializado en trabajos de mampostería. (mano de obra) | 0.188 | 6.11 | 1.15 |
| % | % | Costes directos complementarios | 2 % | 28.36 | 0.57 |
|  |  | Costes directos |  |  | 28.93 |
