# Levantado con recuperación del material de alféizar de concreto polímero y picado del material de agarre adherido a su superficie

- Propiedad del archivo: CYPE INGENIEROS, S.A.
- Formato: FIEBDC-3/2002
- Ámbito geográfico: Panamá
- Costes indirectos: 3.00 %
- Gastos generales: 13.00 %
- Beneficio industrial: 6.00 %
- IVA: 13.00 %

## D Demoliciones

### DF Fachadas

#### DFR Remates de exteriores

**DFR100** m Levantado con recuperación del material de alféizar de concreto polímero y picado del material de agarre adherido a su superficie, con medios manuales, posterior reposición y carga manual de escombros sobre camión o contenedor.
Levantado de alféizar de concreto polímero situado entre las jambas del hueco cubriendo los alféizares y picado del material de agarre adherido a su superficie, con medios manuales y recuperación, acopio y colocación del material en el mismo emplazamiento, sin deteriorar los elementos constructivos contiguos. Incluso parte proporcional de limpieza, acopio, retirada y carga manual de escombros sobre camión o contenedor.
Incluye: Levantado manual de los elementos. Limpieza del reverso de las piezas del alféizar. Acopio de los materiales a reutilizar. Reposición del alféizar. Retirada y acopio de escombros. Limpieza de los restos de obra. Carga de escombros sobre camión o contenedor.
Criterio de medición de proyecto: Longitud medida según documentación gráfica de Proyecto.
Criterio de medición de obra: Se medirá la longitud realmente demolida según especificaciones de Proyecto.

| Código | Ud | Descripción | Rendimiento | Precio | Importe |
|---|---|---|---|---|---|
| mt08aaa010a | m³ | Agua. (material) | 0.006 | 1.50 | 0.01 |
| mt01arg005a | t | Arena de cantera, para mortero preparado en obra. (material) | 0.006 | 18.00 | 0.11 |
| mt08cem000h | kg | Cemento gris en sacos. (material) | 1.520 | 0.15 | 0.23 |
| mt08adt010 | kg | Aditivo hidrófugo para impermeabilización de morteros u concretos. (material) | 0.030 | 1.20 | 0.04 |
| mt20wwa040 | kg | Adhesivo cementoso flexible y de gran adherencia. (material) | 1.080 | 0.76 | 0.82 |
| mt20wwa035 | Ud | Bote de imprimación para masillas (250 cm³). (material) | 0.022 | 8.15 | 0.18 |
| mt20wwa030 | Ud | Bote de masilla de poliuretano impermeable (310 cm³). (material) | 0.043 | 8.00 | 0.34 |
| mq06hor010 | h | Concretera. (maquinaria) | 0.017 | 1.68 | 0.03 |
| mo019 | h | Albañil especializado en mampostería. (mano de obra) | 0.494 | 9.67 | 4.78 |
| mo111 | h | Peón de albañilería. (mano de obra) | 0.258 | 6.11 | 1.58 |
| % | % | Costes directos complementarios | 2 % | 8.12 | 0.16 |
|  |  | Costes directos |  |  | 8.28 |
