# Desmontaje con recuperación del material de hoja de closet empotrado de carpintería de madera, molduras y herrajes, con medios manuales

- Propiedad del archivo: CYPE INGENIEROS, S.A.
- Formato: FIEBDC-3/2002
- Ámbito geográfico: Panamá
- Costes indirectos: 3.00 %
- Gastos generales: 13.00 %
- Beneficio industrial: 6.00 %
- IVA: 13.00 %

## D Demoliciones

### DP Paredes y revestimientos de láminas

#### DPA Closet empotrado

**DPA020** Ud Desmontaje con recuperación del material de hoja de closet empotrado de carpintería de madera, molduras y herrajes, con medios manuales.
Desmontaje de hoja de closet empotrado de carpintería de madera, molduras y herrajes, con medios manuales y recuperación del material para su posterior ubicación en otro emplazamiento. Incluso parte proporcional de limpieza, acopio, retirada y carga manual del material desmontado y de los restos de obra producidos durante los trabajos, sobre camión o contenedor.
Incluye: Desmontaje de los elementos. Acopio de los materiales a reutilizar. Limpieza de los restos de obra. Carga del material desmontado sobre camión o contenedor.
Criterio de medición de proyecto: Número de unidades previstas, según documentación gráfica de Proyecto.
Criterio de medición de obra: Se medirá el número de unidades realmente desmontadas según especificaciones de Proyecto.

| Código | Ud | Descripción | Rendimiento | Precio | Importe |
|---|---|---|---|---|---|
| mo016 | h | Carpintero. (mano de obra) | 0.216 | 9.85 | 2.13 |
| mo056 | h | Principiante de carpintero. (mano de obra) | 0.216 | 6.41 | 1.38 |
| % | % | Costes directos complementarios | 2 % | 3.51 | 0.07 |
|  |  | Costes directos |  |  | 3.58 |
