# Demolición de pared interior interior de mampostería vista

- Propiedad del archivo: CYPE INGENIEROS, S.A.
- Formato: FIEBDC-3/2002
- Ámbito geográfico: Panamá
- Divisa: USD
- Costes indirectos: 3.00 %
- Gastos generales: 13.00 %
- Beneficio industrial: 6.00 %
- IVA: 13.00 %

## D Demoliciones

### DP Paredes

#### DPT Paredes interiores de mampostería

**DPT010** m² Demolición de pared interior interior de mampostería vista, formada por bloque de concreto de 30 cm de espesor, con martillo neumático, sin afectar a la estabilidad de los elementos constructivos contiguos, y carga manual sobre camión o contenedor.
Demolición de pared interior interior de mampostería vista, formada por bloque de concreto de 30 cm de espesor, con martillo neumático, sin afectar a la estabilidad de los elementos constructivos contiguos, y carga manual sobre camión o contenedor.
Incluye: Demolición del elemento. Fragmentación de los escombros en piezas manejables. Retirada y acopio de escombros. Limpieza de los restos de obra. Carga manual de escombros sobre camión o contenedor.
Criterio de medición de proyecto: Superficie medida según documentación gráfica de Proyecto.
Criterio de medición de obra: Se medirá la superficie realmente demolida según especificaciones de Proyecto.
Criterio de valoración económica: El precio incluye el desmontaje previo de las hojas de la carpintería.

| Código | Ud | Descripción | Rendimiento | Precio | Importe |
|---|---|---|---|---|---|
| mq05mai030 | h | Martillo neumático. (maquinaria) | 0.158 | 4.58 | 0.72 |
| mq05pdm110 | h | Compresor portátil diesel media presión 10 m³/min. (maquinaria) | 0.158 | 7.76 | 1.23 |
| mo112 | h | Ayudante de albañilería. (mano de obra) | 0.171 | 8.05 | 1.38 |
| mo113 | h | Peón de albañilería. (mano de obra) | 0.179 | 7.91 | 1.42 |
| % | % | Herramientas | 2 % | 4.75 | 0.10 |
|  |  | Costes directos |  |  | 4.85 |
