# Desmontaje de estructura metálica y placas translúcidas de tragaluz a dos aguas de 3 a 8 m de luz máxima

- Propiedad del archivo: CYPE INGENIEROS, S.A.
- Formato: FIEBDC-3/2002
- Ámbito geográfico: Panamá
- Divisa: USD
- Costes indirectos: 3.00 %
- Gastos generales: 13.00 %
- Beneficio industrial: 6.00 %
- IVA: 13.00 %

## D Demoliciones

### DQ Techos

#### DQL Tragaluces

**DQL030** m² Desmontaje de estructura metálica y placas translúcidas de tragaluz a dos aguas de 3 a 8 m de luz máxima, con equipo de oxicorte, sin afectar a la estabilidad de los elementos constructivos contiguos, y carga manual sobre camión o contenedor.
Desmontaje de estructura metálica y placas translúcidas de tragaluz a dos aguas de 3 a 8 m de luz máxima, con equipo de oxicorte, sin afectar a la estabilidad de los elementos constructivos contiguos, y carga manual sobre camión o contenedor.
Incluye: Desmontaje del elemento. Retirada y acopio del material desmontado. Limpieza de los restos de obra. Carga manual del material desmontado y restos de obra sobre camión o contenedor.
Criterio de medición de proyecto: Superficie medida según documentación gráfica de Proyecto.
Criterio de medición de obra: Se medirá la superficie realmente desmontada según especificaciones de Proyecto.

| Código | Ud | Descripción | Rendimiento | Precio | Importe |
|---|---|---|---|---|---|
| mq08sol010 | h | Equipo de oxicorte, con acetileno como combustible y oxígeno como comburente. (maquinaria) | 0.263 | 8.26 | 2.17 |
| mo019 | h | Soldador. (mano de obra) | 0.283 | 13.12 | 3.71 |
| mo113 | h | Peón de albañilería. (mano de obra) | 0.212 | 7.91 | 1.68 |
| % | % | Herramientas | 2 % | 7.56 | 0.15 |
|  |  | Costes directos |  |  | 7.71 |
