# Desmontaje de piso flotante de baldosas apoyadas sobre soportes en techo plano

- Propiedad del archivo: CYPE INGENIEROS, S.A.
- Formato: FIEBDC-3/2002
- Ámbito geográfico: Panamá
- Divisa: USD
- Costes indirectos: 3.00 %
- Gastos generales: 13.00 %
- Beneficio industrial: 6.00 %
- IVA: 13.00 %

## D Demoliciones

### DQ Techos

#### DQP Capa de protección

**DQP030** m² Desmontaje de piso flotante de baldosas apoyadas sobre soportes en techo plano, con medios manuales y recuperación del material (baldosas y soportes) para su posterior ubicación en otro emplazamiento, siendo el orden de ejecución del proceso inverso al de su instalación, y carga manual sobre camión o contenedor.
Desmontaje de piso flotante de baldosas apoyadas sobre soportes en techo plano, con medios manuales y recuperación del material (baldosas y soportes) para su posterior ubicación en otro emplazamiento, siendo el orden de ejecución del proceso inverso al de su instalación, y carga manual sobre camión o contenedor.
Incluye: Desmontaje del elemento. Clasificación y etiquetado. Acopio de los materiales a reutilizar. Carga manual del material a reutilizar sobre camión. Retirada y acopio de los restos de obra. Limpieza de los restos de obra. Carga manual de los restos de obra sobre camión o contenedor.
Criterio de medición de proyecto: Superficie medida según documentación gráfica de Proyecto.
Criterio de medición de obra: Se medirá la superficie realmente desmontada según especificaciones de Proyecto.

| Código | Ud | Descripción | Rendimiento | Precio | Importe |
|---|---|---|---|---|---|
| mo020 | h | Albañil especializado en mampostería. (mano de obra) | 0.227 | 12.93 | 2.94 |
| mo113 | h | Peón de albañilería. (mano de obra) | 0.454 | 7.91 | 3.59 |
| % | % | Herramientas | 2 % | 6.53 | 0.13 |
|  |  | Costes directos |  |  | 6.66 |
