# Demolición de alero de cubierta inclinada, ubicado a una altura mayor de 40 m, con medios manuales, y carga manual de escombros sobre camión o contenedor

- Propiedad del archivo: CYPE INGENIEROS, S.A.
- Formato: FIEBDC-3/2002
- Ámbito geográfico: Panamá
- Costes indirectos: 3.00 %
- Gastos generales: 13.00 %
- Beneficio industrial: 6.00 %
- IVA: 13.00 %

## D Demoliciones

### DQ Techos

#### DQR Remates

**DQR020** m Demolición de alero de cubierta inclinada, ubicado a una altura mayor de 40 m, con medios manuales, y carga manual de escombros sobre camión o contenedor.
Demolición de alero de cubierta inclinada, ubicado a una altura mayor de 40 m, con medios manuales, sin afectar a la estabilidad de los elementos constructivos contiguos. Incluso parte proporcional de desarmado de los elementos y corte de las zonas deterioradas, limpieza, acopio, retirada y carga manual de escombros sobre camión o contenedor.
Incluye: Demolición de los elementos. Fragmentación de los escombros en piezas manejables. Retirada y acopio de escombros. Carga de escombros sobre camión o contenedor.
Criterio de medición de proyecto: Longitud medida según documentación gráfica de Proyecto.
Criterio de medición de obra: Se medirá la longitud realmente demolida según especificaciones de Proyecto.

| Código | Ud | Descripción | Rendimiento | Precio | Importe |
|---|---|---|---|---|---|
| mo020 | h | Albañil especializado en mampostería. (mano de obra) | 0.302 | 7.28 | 2.20 |
| mo113 | h | Peón de albañilería. (mano de obra) | 0.302 | 4.41 | 1.33 |
| % | % | Herramientas | 2 % | 3.53 | 0.07 |
|  |  | Costes directos |  |  | 3.60 |
