# Demolición de cielo raso suspendido de láminas de yeso, con medios manuales y carga manual de escombros sobre camión o contenedor

- Propiedad del archivo: CYPE INGENIEROS, S.A.
- Formato: FIEBDC-3/2002
- Ámbito geográfico: Panamá
- Costes indirectos: 3.00 %
- Gastos generales: 13.00 %
- Beneficio industrial: 6.00 %
- IVA: 13.00 %

## D Demoliciones

### DR Revestimientos

#### DRT Cielos rasos

**DRT030** m² Demolición de cielo raso suspendido de láminas de yeso, con medios manuales y carga manual de escombros sobre camión o contenedor.
Demolición de cielo raso suspendido de láminas de yeso, con medios manuales, sin deteriorar los elementos constructivos a los que se sujeta. Incluso parte proporcional de demolición de tirantes, perfilerías soporte y estructuras de suspensión, falsas vigas, contrahuellas, molduras, cornisas y remates, limpieza, acopio, retirada y carga manual de escombros sobre camión o contenedor.
Incluye: Demolición de los elementos. Fragmentación de los escombros en piezas manejables. Retirada y acopio de escombros. Limpieza de los restos de obra. Carga de escombros sobre camión o contenedor.
Criterio de medición de proyecto: Superficie medida según documentación gráfica de Proyecto.
Criterio de medición de obra: Se medirá la superficie realmente demolida según especificaciones de Proyecto.

| Código | Ud | Descripción | Rendimiento | Precio | Importe |
|---|---|---|---|---|---|
| mo111 | h | Peón de albañilería. (mano de obra) | 0.359 | 6.11 | 2.19 |
| % | % | Costes directos complementarios | 2 % | 2.19 | 0.04 |
|  |  | Costes directos |  |  | 2.23 |
