# Demolición de remates y complementos de escayola

- Propiedad del archivo: CYPE INGENIEROS, S.A.
- Formato: FIEBDC-3/2002
- Ámbito geográfico: Panamá
- Divisa: USD
- Costes indirectos: 3.00 %
- Gastos generales: 13.00 %
- Beneficio industrial: 6.00 %
- IVA: 13.00 %

## D Demoliciones

### DR Revestimientos y trasdosados

#### DRT Cielos rasos

**DRT060** m Demolición de remates y complementos de escayola.
Demolición de moldura perimetral de escayola, con medios manuales, sin deteriorar los elementos constructivos a los que se sujeta, y carga manual sobre camión o contenedor.
Incluye: Demolición del elemento. Fragmentación de los escombros en piezas manejables. Retirada y acopio de escombros. Limpieza de los restos de obra. Carga manual de escombros sobre camión o contenedor.
Criterio de medición de proyecto: Longitud medida según documentación gráfica de Proyecto.
Criterio de medición de obra: Se medirá la longitud realmente demolida según especificaciones de Proyecto.

| Código | Ud | Descripción | Rendimiento | Precio | Importe |
|---|---|---|---|---|---|
| mo020 | h | Albañil especializado en mampostería. (mano de obra) | 0.070 | 17.17 | 1.20 |
| mo113 | h | Peón de albañilería. (mano de obra) | 0.070 | 10.59 | 0.74 |
| % | % | Herramientas | 2 % | 1.94 | 0.04 |
|  |  | Costes directos |  |  | 1.98 |
