# Demolición de buzón de inspección obra de mampostería, de 80 cm de diámetro, con martillo neumático, y carga manual de escombros sobre camión o contenedor

- Propiedad del archivo: CYPE INGENIEROS, S.A.
- Formato: FIEBDC-3/2002
- Ámbito geográfico: Panamá
- Costes indirectos: 3.00 %
- Gastos generales: 13.00 %
- Beneficio industrial: 6.00 %
- IVA: 13.00 %

## D Demoliciones

### DU Urbanización interior del terreno

#### DUA Alcantarillado sanitario sanitario

**DUA040** m Demolición de buzón de inspección obra de mampostería, de 80 cm de diámetro, con martillo neumático, y carga manual de escombros sobre camión o contenedor.
Demolición de buzón de inspección de obra de mampostería, de 80 cm de diámetro, con martillo neumático, sin deteriorar los ramales colectores que pudieran enlazar con el buzón. Incluso parte proporcional de demolición de losa sobre relleno de apoyo, limpieza, acopio, retirada y carga manual de escombros sobre camión o contenedor.
Incluye: Demolición del elemento con martillo neumático. Fragmentación de los escombros en piezas manejables. Retirada y acopio de escombros. Carga manual de escombros sobre camión o contenedor.
Criterio de medición de proyecto: Longitud medida según documentación gráfica de Proyecto.
Criterio de medición de obra: Se medirá la longitud realmente demolida según especificaciones de Proyecto.

| Código | Ud | Descripción | Rendimiento | Precio | Importe |
|---|---|---|---|---|---|
| mq05mai030 | h | Martillo neumático. (maquinaria) | 0.915 | 4.08 | 3.73 |
| mq05pdm110 | h | Compresor portátil diesel media presión 10 m³/min. (maquinaria) | 0.458 | 6.92 | 3.17 |
| mo110 | h | Ayudante de albañilería. (mano de obra) | 0.944 | 6.24 | 5.89 |
| mo111 | h | Peón de albañilería. (mano de obra) | 1.015 | 6.11 | 6.20 |
| % | % | Costes directos complementarios | 2 % | 18.99 | 0.38 |
|  |  | Costes directos |  |  | 19.37 |
