# Viga de arranque de concreto ciclópeo sobre zapata corrida

- Propiedad del archivo: CYPE INGENIEROS, S.A.
- Formato: FIEBDC-3/2002
- Ámbito geográfico: Panamá
- Costes indirectos: 3.00 %
- Gastos generales: 13.00 %
- Beneficio industrial: 6.00 %
- IVA: 13.00 %

## E Estructuras

### EF Mampostería

#### EFA Arranques para muros

**EFA020** m³ Viga de arranque de concreto ciclópeo sobre zapata corrida, realizada con concreto f'c=175 kg/cm² (2500 psi), clase de exposición F0 S0 P0 C0, tamaño máximo del agregado 25 mm (1" ASTM Nº 57), consistencia blanda, preparado en obra y vaciado con medios manuales, (60% de volumen) y piedra bola entre 80 y 150 mm de diámetro (40% de volumen), para el apoyo de muro de mampostería.
Formación de viga de arranque de concreto ciclópeo sobre zapata corrida, realizada con concreto f'c=175 kg/cm² (2500 psi), clase de exposición F0 S0 P0 C0, tamaño máximo del agregado 25 mm (1" ASTM Nº 57), consistencia blanda, preparado en obra y vaciado con medios manuales, (60% de volumen) y piedra bola entre 80 y 150 mm de diámetro (40% de volumen), para el apoyo de muro de mampostería. Incluso p/p de compactación y curado del concreto.
Incluye: Replanteo. Vaciado y compactación del concreto. Vaciado de los bolos en el concreto fresco. Coronación y enrase. Curado del concreto.
Criterio de medición de proyecto: Volumen medido según documentación gráfica de Proyecto.
Criterio de medición de obra: Se medirá el volumen realmente ejecutado según especificaciones de Proyecto.

| Código | Ud | Descripción | Rendimiento | Precio | Importe |
|---|---|---|---|---|---|
| mt08aaa010a | m³ | Agua. (material) | 0.135 | 1.56 | 0.21 |
| mt01arg000h | m³ | Arena cribada. (material) | 0.317 | 14.84 | 4.70 |
| mt01arg001hj | m³ | Agregado grueso homogeneizado, de tamaño máximo 25 mm (1" ASTM Nº 57). (material) | 0.561 | 19.25 | 10.80 |
| mt08cem000h | kg | Cemento gris en sacos. (material) | 198.000 | 0.15 | 29.70 |
| mt01are040 | m³ | Piedra bola de 15 a 30 cm de diámetro. (material) | 0.400 | 18.99 | 7.60 |
| mq06hor010 | h | Concretera. (maquinaria) | 0.452 | 1.49 | 0.67 |
| au00auh040 |  | Vibrador de concreto, eléctrico. | 1.000 | 0.00 | 0.00 |
| mo041 | h | Albañil especializado en mampostería reforzador. (mano de obra) | 0.383 | 10.15 | 3.89 |
| mo087 | h | Principiante de albañil especializado en mampostería reforzador. (mano de obra) | 0.383 | 6.68 | 2.56 |
| mo111 | h | Peón de albañilería. (mano de obra) | 2.401 | 6.11 | 14.67 |
| mo110 | h | Ayudante de albañilería. (mano de obra) | 1.369 | 6.24 | 8.54 |
| % | % | Costes directos complementarios | 2 % | 83.34 | 1.67 |
|  |  | Costes directos |  |  | 85.01 |
