# Estructura de concreto armado

- Propiedad del archivo: CYPE INGENIEROS, S.A.
- Formato: FIEBDC-3/2002
- Ámbito geográfico: Panamá
- Costes indirectos: 3.00 %
- Gastos generales: 13.00 %
- Beneficio industrial: 6.00 %
- IVA: 13.00 %

## E Estructuras

### EH Concreto armado

#### EHB Sistemas de losas

**EHB050** m² Estructura de concreto armado, realizada con concreto f'c=210 kg/cm² (3000 psi), clase de exposición F0 S0 P0 C0, tamaño máximo del agregado 25 mm (1" ASTM Nº 57), consistencia blanda, preparado en obra, y vaciado con medios manuales, volumen total de concreto 0,214 m³/m², considerando un 30% de superficie macizada, y acero Grado 60 (fy=4200 kg/cm²), con una cuantía total de 15 kg/m²; formada por: losa aligerada, horizontal, sobre sistema de cimbra continuo; nervios en sitio de 10 cm, intereje 70 cm; casetón de EPS moldeado, de 60x60x16,5 cm, modelo C165, del sistema Basenet "DALIFORMA", para aligeramiento de losa aligerada de 20+5 cm de canto y 3,5 cm de recubrimiento inferior de concreto; malla electrosoldada tipo 6x6 10/10 de acero Grado 70, en capa de compresión. Sin incluir repercusión de columnas.
Formación de estructura de concreto armado, realizada con concreto f'c=210 kg/cm² (3000 psi), clase de exposición F0 S0 P0 C0, tamaño máximo del agregado 25 mm (1" ASTM Nº 57), consistencia blanda, preparado en obra, y vaciado con medios manuales, con un volumen total de concreto 0,214 m³/m², considerando un 30% de superficie macizada, y acero Grado 60 (fy=4200 kg/cm²), para elaboración de la armadura (corte, doblado y conformado de elementos) en taller de obra y montaje en zona de ábacos, vigas, nervios y vigas de amarre, con una cuantía de 15 kg/m²; compuesta de los siguientes elementos: LOSA ALIGERADA: horizontal; nervios de concreto en sitio de 10 cm de espesor, intereje 70 cm; casetón de EPS moldeado, de 60x60x16,5 cm, modelo C165, del sistema Basenet "DALIFORMA", para aligeramiento de losa aligerada de 20+5 cm de canto y 3,5 cm de recubrimiento inferior de concreto; capa de compresión de 5 cm de espesor, con armadura de reparto formada por malla electrosoldada tipo 6x6 10/10 de acero Grado 70, con varillas separadas 15,24x15,24 cm de Ø 3,43 mm; incluso parte proporcional de macizado de capiteles, refuerzo de huecos y vigas de amarre perimetrales de planta, montaje y desmontaje del sistema de cimbra continuo con puntales, sopandas metálicas y superficie de la cimbra de madera tratada reforzada con varillas y perfiles. Sin incluir repercusión de columnas.
Incluye: Replanteo del sistema de cimbra. Albañil especializado en mampostería especializado en mampostería especializado en mampostería especializado en mampostería especializado en mampostería de la cimbra. Replanteo de la geometría de la planta sobre la cimbra. Colocación de una primera alineación de plantillas sobre la cimbra. Introducción de los replanteadores de armaduras en los pivotes de la plantilla previstos para ello, a la distancia exacta que se quiera fijar al ancho del nervio. Fijación de los replanteadores mediante clavos de poliamida. Introducción de los separadores de armaduras en los huecos de los replanteadores. Fijación de los bloques aligerantes de EPS sobre la plantilla. Ejecución de las sucesivas alineaciones. Colocación de las armaduras con separadores homologados. Vaciado y compactación del concreto. Regleado y nivelación de la capa de compresión. Curado del concreto. Desmontaje de la cimbra. Reparación de defectos superficiales.
Criterio de medición de proyecto: Superficie medida en verdadera magnitud desde las caras exteriores de las vigas de amarre del perímetro, según documentación gráfica de Proyecto, deduciendo los huecos de superficie mayor de 6 m².
Criterio de medición de obra: Se medirá, en verdadera magnitud, desde las caras exteriores de las vigas de amarre del perímetro, la superficie realmente ejecutada según especificaciones de Proyecto, deduciendo los huecos de superficie mayor de 6 m². Se consideran incluidos todos los elementos integrantes de la estructura señalados en los planos y detalles del Proyecto.

| Código | Ud | Descripción | Rendimiento | Precio | Importe |
|---|---|---|---|---|---|
| mt07alm020a | Ud | Puntal metálico telescópico de hasta 3 m de altura. Incluso parte proporcional de trípodes de estabilización. (material) | 0.067 | 28.75 | 1.93 |
| mt50spa050k | m³ | Tablón de madera de pino, dimensiones 20x7,2 cm. (material) | 0.002 | 305.00 | 0.61 |
| mt07alm010a | m² | Estructura soporte metálica para sistema de cimbra recuperable compuesta de: portasopandas, sopandas, contrahuella perimetral y chapa de remate de columnas. (material) | 0.011 | 17.46 | 0.19 |
| mt07alp030d | m² | Tablero aglomerado hidrófugo reforzado de 35 mm de espesor, para evitar la flecha en las zonas de macizados y capiteles. (material) | 0.275 | 12.66 | 3.48 |
| mt50spa101 | kg | Clavos de acero. (material) | 0.025 | 1.15 | 0.03 |
| mt07cpd010a | Ud | Casetón de EPS moldeado, de 60x60x16,5 cm, modelo C165, del sistema Basenet "DALIFORMA", para aligeramiento de losa aligerada de 20+5 cm de canto y 3,5 cm de recubrimiento inferior de concreto. (material) | 1.430 | 3.70 | 5.29 |
| mt07cpd020a | Ud | Repercusión, por m², de piezas especiales de polipropileno reciclado (plantillas, replanteadores, separadores de armaduras y clavos de poliamida), necesarias para el montaje del sistema Basenet "DALIFORMA", de aligeramiento de losa aligerada de 3,5 cm de recubrimiento inferior. (material) | 1.000 | 4.35 | 4.35 |
| mt07aco110c | kg | Acero en varillas corrugadas, Grado 60 (fy=4200 kg/cm²), elaborado en taller y colocado en obra, diámetros varios, según ASTM A 615. (material) | 15.750 | 0.67 | 10.55 |
| mt08var050 | kg | Alambre galvanizado para atar, de 1,30 mm de diámetro. (material) | 0.150 | 1.10 | 0.17 |
| mt07ame120aa | m² | Malla electrosoldada tipo 6x6 10/10 de acero Grado 70, con varillas lisas espaciadas 15,24x15,24 cm de 3,43 mm de diámetro, según ASTM A 185 y ASTM A 497. (material) | 1.100 | 0.84 | 0.92 |
| mt08aaa010a | m³ | Agua. (material) | 0.045 | 1.50 | 0.07 |
| mt01arg000h | m³ | Arena cribada. (material) | 0.120 | 15.23 | 1.83 |
| mt01arg001hl | m³ | Agregado grueso homogeneizado, de tamaño máximo 25 mm (1" ASTM Nº 57). (material) | 0.180 | 19.76 | 3.56 |
| mt08cem000h | kg | Cemento gris en sacos. (material) | 74.900 | 0.15 | 11.24 |
| mq06hor010 | h | Concretera. (maquinaria) | 0.147 | 1.68 | 0.25 |
| op00ciz020 |  | Cizalla para acero en varillas corrugadas. | 1.000 | 0.00 | 0.00 |
| op00ata010 |  | Atadora de armadura. | 1.000 | 0.00 | 0.00 |
| op00sie020 |  | Sierra de disco fijo, para mesa de trabajo. | 1.000 | 0.00 | 0.00 |
| au00auh040 |  | Vibrador de concreto, eléctrico. | 1.000 | 0.00 | 0.00 |
| mo043 | h | Cimbrero. (mano de obra) | 0.531 | 10.15 | 5.39 |
| mo089 | h | Principiante de cimbrero. (mano de obra) | 0.500 | 6.68 | 3.34 |
| mo042 | h | Reforzador. (mano de obra) | 0.225 | 10.15 | 2.28 |
| mo088 | h | Principiante de reforzador. (mano de obra) | 0.244 | 6.68 | 1.63 |
| mo044 | h | Albañil especializado en mampostería especializado en vaciado del concreto. (mano de obra) | 0.535 | 10.15 | 5.43 |
| mo090 | h | Principiante de albañil especializado en mampostería especializado en vaciado del concreto. (mano de obra) | 0.535 | 6.68 | 3.57 |
| mo111 | h | Peón de albañilería. (mano de obra) | 0.281 | 6.11 | 1.72 |
| mo110 | h | Ayudante de albañilería. (mano de obra) | 0.294 | 6.24 | 1.83 |
| % | % | Costes directos complementarios | 2 % | 69.66 | 1.39 |
|  |  | Costes directos |  |  | 71.05 |
