# Reparación no estructural de concreto, con mortero a base de cemento, modificado con polímeros

- Propiedad del archivo: CYPE INGENIEROS, S.A.
- Formato: FIEBDC-3/2002
- Ámbito geográfico: Panamá
- Divisa: USD
- Costes indirectos: 3.00 %
- Gastos generales: 13.00 %
- Beneficio industrial: 6.00 %
- IVA: 13.00 %

## E Estructuras

### EH Concreto armado

#### EHY Reparaciones

**EHY028** m² Reparación no estructural de concreto, con mortero a base de cemento, modificado con polímeros.
Aplicación manual de mortero tixotrópico, monocomponente, modificado con polímeros, compuesto por cemento, agregados seleccionados, humo de sílice, fibras, resinas sintéticas y aditivos especiales, con una resistencia a compresión a 28 días mayor o igual a 18 N/mm² y un módulo de elasticidad de 13000 N/mm², Euroclase A1 de reacción al fuego, en capa de 20 mm de espesor medio, con acabado superficial fratasado con esponja o fratás, para reparación no estructural de edificios y estructuras de concreto (coqueras, oquedades, nidos de gravas, etc.).
Incluye: Humectación de la superficie soporte. Preparación de la mezcla. Aplicación del producto. Perfilado de aristas. Curado.
Criterio de medición de proyecto: Superficie medida según documentación gráfica de Proyecto.
Criterio de medición de obra: Se medirá la superficie realmente ejecutada según especificaciones de Proyecto.

| Código | Ud | Descripción | Rendimiento | Precio | Importe |
|---|---|---|---|---|---|
| mt09rem130b | kg | Mortero tixotrópico, monocomponente, modificado con polímeros, compuesto por cemento, agregados seleccionados, humo de sílice, fibras, resinas sintéticas y aditivos especiales, con una resistencia a compresión a 28 días mayor o igual a 18 N/mm² y un módulo de elasticidad de 13000 N/mm², Euroclase A1 de reacción al fuego, para reparación no estructural del concreto. (material) | 30.000 | 1.09 | 32.70 |
| mt08aaa010a | m³ | Agua. (material) | 0.004 | 2.00 | 0.01 |
| mo020 | h | Albañil especializado en mampostería. (mano de obra) | 0.538 | 17.17 | 9.24 |
| mo113 | h | Peón de albañilería. (mano de obra) | 0.538 | 10.59 | 5.70 |
| % | % | Herramientas | 2 % | 47.65 | 0.95 |
|  |  | Costes directos |  |  | 48.60 |
