# Zunchado de columna de concreto armado

- Propiedad del archivo: CYPE INGENIEROS, S.A.
- Formato: FIEBDC-3/2002
- Ámbito geográfico: Panamá
- Costes indirectos: 3.00 %
- Gastos generales: 13.00 %
- Beneficio industrial: 6.00 %
- IVA: 13.00 %

## E Estructuras

### EH Concreto armado

#### EHZ Refuerzos con laminados de fibra de carbono

**EHZ020** m² Zunchado de columna de concreto armado, mediante el sistema MasterBrace "BASF", formado por 1 capa de hojas de fibra de carbono unidireccional, MasterBrace FIB CF 230/4900 450/25 "BASF", 450 g/m², de 500x50 mm y 0,255 mm de espesor, resistencia a tracción 4900 MPa y elongación última 2,1%, embebida entre dos capas de MasterBrace SAT 4500 "BASF" sobre la superficie previamente lijada, regularizada con MasterBrace ADH 1460 "BASF" e imprimada con MasterBrace P 3500 "BASF".
Zunchado de columna de concreto armado, mediante el sistema MasterBrace "BASF", formado por 1 capa de hojas de fibra de carbono unidireccional, MasterBrace FIB CF 230/4900 450/25 "BASF", 450 g/m², de 500x50 mm y 0,255 mm de espesor, resistencia a tracción 4900 MPa y elongación última 2,1%, embebida entre dos capas de MasterBrace SAT 4500 "BASF" colocada sobre la superficie soporte previamente imprimada con MasterBrace P 3500 "BASF", aplicada con brocha. Incluso parte proporcional de preparación de la superficie mediante lijado y limpieza del concreto; regularización de la superficie con MasterBrace ADH 1460 "BASF"; aplicación con rodillo o brocha de MasterBrace SAT 4500 "BASF" sobre la superficie de concreto; colocación de las hojas de fibra de carbono sobre la columna, con rodillo metálico estriado; y limpieza de los restos generados.
Incluye: Lijado y limpieza de la superficie de concreto. Regularización de la superficie soporte. Aplicación de la imprimación. Aplicación del material de colocación sobre la superficie imprimada. Aplicación del material de colocación sobre las hojas del refuerzo, por las dos caras. Colocación de la capa de hojas de refuerzo. Limpieza de los restos de obra.
Criterio de medición de proyecto: Superficie medida según documentación gráfica de Proyecto.
Criterio de medición de obra: Se medirá la superficie realmente ejecutada según especificaciones de Proyecto.

| Código | Ud | Descripción | Rendimiento | Precio | Importe |
|---|---|---|---|---|---|
| mt09reh120b | kg | Adhesivo tixotrópico de dos componentes a base de resina epoxi, MasterBrace ADH 1460 "BASF", para la correcta unión entre el concreto fresco y el concreto endurecido o para mejorar la adherencia del concreto endurecido y el acero. (material) | 2.200 | 12.69 | 27.92 |
| mt09reh420a | kg | Imprimación de dos componentes a base de resina epoxi, MasterBrace P 3500 "BASF", para aplicar con brocha o rodillo sobre elemento estructural a reforzar mediante hojas o laminados de fibra de carbono. (material) | 0.440 | 41.24 | 18.15 |
| mt09reh400h | m² | Hoja de fibra de carbono unidireccional, MasterBrace FIB CF 230/4900 450/25 "BASF", 450 g/m², de 500x50 mm y 0,255 mm de espesor, resistencia a tracción 4900 MPa, módulo de elasticidad 230.000 N/mm² y elongación última 2,1%, para refuerzo de estructuras. (material) | 1.300 | 81.17 | 105.52 |
| mt09reh430a | kg | Resina epoxi saturante, MasterBrace SAT 4500 "BASF", para la aplicación con rodillo sobre soportes de concreto o acero, en sistemas de refuerzo estructural mediante hojas de fibra de carbono, fibra de vidrio o fibra de aramida en columnas trabajando a compresión, vigas trabajando a cortante o flexión. (material) | 0.880 | 35.24 | 31.01 |
| op00lij010 |  | Lijadora-pulidora. | 1.000 | 0.00 | 0.00 |
| mo042 | h | Albañil especializado en mampostería reforzador. (mano de obra) | 3.044 | 7.20 | 21.92 |
| mo089 | h | Principiante de albañil especializado en mampostería reforzador. (mano de obra) | 3.044 | 4.55 | 13.85 |
| % | % | Costes directos complementarios | 2 % | 218.37 | 4.37 |
|  |  | Costes directos |  |  | 222.74 |
