# Anclaje químico estructural realizado sobre concreto de resistencia característica mínima 20 N/mm²

- Propiedad del archivo: CYPE INGENIEROS, S.A.
- Formato: FIEBDC-3/2002
- Ámbito geográfico: Panamá
- Costes indirectos: 3.00 %
- Gastos generales: 13.00 %
- Beneficio industrial: 6.00 %
- IVA: 13.00 %

## E Estructuras

### EH Concreto armado

#### EHZ Refuerzos y anclajes

**EHZ411** Ud Anclaje químico estructural realizado sobre concreto de resistencia característica mínima 20 N/mm², mediante taladro de 14 mm de diámetro y 135 mm de profundidad en cuyo interior se alojará una ampolla de resina resina de viniléster sin estireno, con arena de cuarzo o corindón y posterior inserción de varilla roscada con tuerca y arandela de de acero galvanizado calidad 5.8, según ISO 898-1, de 12 mm de diámetro y 160 mm de longitud.
Anclaje químico estructural realizado sobre concreto de resistencia característica mínima 20 N/mm², mediante taladro de 14 mm de diámetro y 135 mm de profundidad en cuyo interior se alojará una ampolla de resina resina de viniléster sin estireno, con arena de cuarzo o corindón y posterior inserción de varilla roscada con tuerca y arandela de de acero galvanizado calidad 5.8, según ISO 898-1, de 12 mm de diámetro y 160 mm de longitud. Incluso p/p de replanteo, realización del taladro con martillo percutor y broca de tamaño adecuado; limpieza del polvo resultante en la perforación, con aire a presión; inserción de la ampolla en el orificio resultante; introducción de la varilla roscada y colocación de la pieza a fijar; aplicación del par de apriete con llave dinamométrica tras esperar el tiempo de fraguado indicado y limpieza de los restos sobrantes.
Incluye: Replanteo de la posición del anclaje. Ejecución del taladro. Limpieza del polvo resultante. Inserción de la ampolla. Introducción de la varilla roscada. Aplicación del par de apriete con llave dinamométrica. Limpieza de los restos sobrantes.
Criterio de medición de proyecto: Número de unidades previstas, según documentación gráfica de Proyecto.
Criterio de medición de obra: Se medirá el número de unidades realmente ejecutadas según especificaciones de Proyecto.

| Código | Ud | Descripción | Rendimiento | Precio | Importe |
|---|---|---|---|---|---|
| mt09reh102c | Ud | Ampolla de resina de viniléster de alta resistencia, libre de estireno, de 12 mm de diámetro, a base de metacrilato de uretano, endurecedor y arena de cuarzo o corindón, para la ejecución de anclajes químicos estructurales. (material) | 1.000 | 2.79 | 2.79 |
| mt09reh305cd | Ud | Anclaje compuesto por varilla roscada de acero galvanizado calidad 5.8, según ISO 898-1 de 12 mm de diámetro, y 160 mm de longitud, tuerca y arandela, para fijaciones sobre estructuras de concreto. (material) | 1.000 | 1.49 | 1.49 |
| op00tal010 |  | Taladro. | 1.000 | 0.00 | 0.00 |
| mo019 | h | Albañil. (mano de obra) | 0.106 | 9.67 | 1.03 |
| mo110 | h | Ayudante de albañilería. (mano de obra) | 0.106 | 6.24 | 0.66 |
| % | % | Costes directos complementarios | 2 % | 5.97 | 0.12 |
|  |  | Costes directos |  |  | 6.09 |
