# Ventana de cubierta, con apertura giratoria de accionamiento manual mediante varilla de maniobra, de 55x70 cm, en tejado ondulado de teja, fibrocemento o materiales similares

- Propiedad del archivo: CYPE INGENIEROS, S.A.
- Formato: FIEBDC-3/2002
- Ámbito geográfico: Panamá
- Costes indirectos: 3.00 %
- Gastos generales: 13.00 %
- Beneficio industrial: 6.00 %
- IVA: 13.00 %

## F Fachadas

### FC Ventanas y puertas exteriores

#### FCN Ventanas para techos

**FCN010** Ud Ventana de cubierta, con apertura giratoria de accionamiento manual mediante varilla de maniobra, de 55x70 cm, en tejado ondulado de teja, fibrocemento o materiales similares.
Suministro y montaje de ventana de cubierta, con apertura giratoria de accionamiento manual mediante varilla de maniobra, de 55x70 cm, realizada en madera de pino nórdico, acabado barnizado, con acristalamiento de baja emisividad (vidrio interior de 4 mm de baja emisividad, cámara de aire rellena de gas argón de 16 mm y vidrio exterior de 4 mm), en tejado ondulado de teja, fibrocemento o materiales similares, con pendientes de 15° a 90°, con marco de estanqueidad de aluminio. Totalmente montada y probada.
Incluye: Replanteo. Presentación, aplomado y nivelación del marco. Atornillado de los elementos de fijación del marco. Sellado de juntas perimetrales. Colocación de moldura. Colocación de accesorios.
Criterio de medición de proyecto: Número de unidades previstas, según documentación gráfica de Proyecto.
Criterio de medición de obra: Se medirá el número de unidades realmente ejecutadas según especificaciones de Proyecto.

| Código | Ud | Descripción | Rendimiento | Precio | Importe |
|---|---|---|---|---|---|
| mt22vtg010aaa | Ud | Ventana de cubierta, con apertura giratoria de accionamiento manual mediante varilla de maniobra, de 55x70 cm, realizada en madera de pino nórdico, acabado barnizado, con acristalamiento de baja emisividad (vidrio interior de 4 mm de baja emisividad, cámara de aire rellena de gas argón de 16 mm y vidrio exterior de 4 mm). (material) | 1.000 | 236.39 | 236.39 |
| mt22vtw010aaa | Ud | Marco de estanqueidad de aluminio para ventana de cubierta, de 55x70 cm, color gris, para tejado ondulado de teja, fibrocemento o materiales similares con pendiente superior a 15°. (material) | 1.000 | 71.82 | 71.82 |
| op00cla010 |  | Clavadora. | 1.000 | 0.00 | 0.00 |
| op00cep010 |  | Garlopa. | 1.000 | 0.00 | 0.00 |
| op00ato010 |  | Atornillador. | 1.000 | 0.00 | 0.00 |
| mo010 | h | Montador. (mano de obra) | 1.205 | 10.00 | 12.05 |
| mo078 | h | Principiante de montador. (mano de obra) | 0.602 | 6.36 | 3.83 |
| % | % | Costes directos complementarios | 2 % | 324.09 | 6.48 |
|  |  | Costes directos |  |  | 330.57 |
