# Persiana de láminas fijas prefabricada de concreto de 30x30 cm, de color gris

- Propiedad del archivo: CYPE INGENIEROS, S.A.
- Formato: FIEBDC-3/2002
- Ámbito geográfico: Panamá
- Costes indirectos: 3.00 %
- Gastos generales: 13.00 %
- Beneficio industrial: 6.00 %
- IVA: 13.00 %

## F Fachadas

### FD Defensas de exteriores

#### FDP Persianas y cenefas

**FDP020** Ud Persiana de láminas fijas prefabricada de concreto de 30x30 cm, de color gris.
Suministro y montaje de persiana de láminas fijas prefabricada de concreto de 30x30 cm, de color gris, recibida con mortero de cemento 1:6. Totalmente montada.
Incluye: Replanteo de la pieza en el hueco. Colocación y aplomado. Repaso de juntas y limpieza.
Criterio de medición de proyecto: Número de unidades previstas, según documentación gráfica de Proyecto.
Criterio de medición de obra: Se medirá el número de unidades realmente ejecutadas según especificaciones de Proyecto.

| Código | Ud | Descripción | Rendimiento | Precio | Importe |
|---|---|---|---|---|---|
| mt09mor010c | m³ | Mortero de cemento CEM II/B-P 32,5 N tipo M-5, confeccionado en obra con 250 kg/m³ de cemento y una proporción en volumen 1/6. (material) | 0.003 | 115.30 | 0.35 |
| mt20thp010b | Ud | Persiana de láminas fijas prefabricadas de concreto, 30x30 cm, color gris. (material) | 1.000 | 16.84 | 16.84 |
| mo019 | h | Albañil. (mano de obra) | 0.565 | 9.67 | 5.46 |
| mo111 | h | Peón de albañilería. (mano de obra) | 0.282 | 6.11 | 1.72 |
| % | % | Costes directos complementarios | 2 % | 24.37 | 0.49 |
|  |  | Costes directos |  |  | 24.86 |
