# Tolda estor, de 2000 mm de línea y 1900 mm de salida, de lona acrílica, con accionamiento manual con manilla

- Propiedad del archivo: CYPE INGENIEROS, S.A.
- Formato: FIEBDC-3/2002
- Ámbito geográfico: Panamá
- Costes indirectos: 3.00 %
- Gastos generales: 13.00 %
- Beneficio industrial: 6.00 %
- IVA: 13.00 %

## F Fachadas

### FD Defensas de exteriores

#### FDT Toldas

**FDT010** Ud Tolda estor, de 2000 mm de línea y 1900 mm de salida, de lona acrílica, con accionamiento manual con manilla.
Suministro y colocación de tolda estor, de 2000 mm de línea y 1900 mm de salida, de lona acrílica, con accionamiento manual mediante manilla metálica. Incluso p/p de herrajes y accesorios. Totalmente terminado y colocado en obra.
Incluye: Replanteo. Anclaje al paramento de los elementos de fijación. Montaje del tolda y de los accesorios.
Criterio de medición de proyecto: Número de unidades previstas, según documentación gráfica de Proyecto.
Criterio de medición de obra: Se medirá el número de unidades realmente ejecutadas según especificaciones de Proyecto.

| Código | Ud | Descripción | Rendimiento | Precio | Importe |
|---|---|---|---|---|---|
| mt44tol010a | Ud | Tolda estor, de 2000 mm de línea y 1900 mm de salida, de lona acrílica, con herrajes y accesorios de fijación. (material) | 1.000 | 363.63 | 363.63 |
| mt44tol100a | Ud | Manilla para accionamiento manual de toldas. (material) | 1.000 | 25.66 | 25.66 |
| op00ato010 |  | Atornillador. | 1.000 | 0.00 | 0.00 |
| op00tal010 |  | Taladro. | 1.000 | 0.00 | 0.00 |
| mo010 | h | Montador. (mano de obra) | 1.299 | 10.00 | 12.99 |
| mo078 | h | Principiante de montador. (mano de obra) | 1.299 | 6.36 | 8.26 |
| % | % | Costes directos complementarios | 2 % | 410.54 | 8.21 |
|  |  | Costes directos |  |  | 418.75 |
