# Persiana de láminas fijas prefabricada de concreto de 40x40 cm, de color gris

- Propiedad del archivo: CYPE INGENIEROS, S.A.
- Formato: FIEBDC-3/2002
- Ámbito geográfico: Panamá
- Costes indirectos: 3.00 %
- Gastos generales: 13.00 %
- Beneficio industrial: 6.00 %
- IVA: 13.00 %

## F Fachadas y paredes

### FD Defensas

#### FDZ Celosías

**FDZ030** Ud Persiana de láminas fijas prefabricada de concreto de 40x40 cm, de color gris.
Suministro y montaje de persiana de láminas fijas prefabricada de concreto de 40x40 cm, de color gris, recibida con mortero de cemento, confeccionado en obra, dosificación 1:6. Totalmente montada.
Incluye: Replanteo de la pieza en el hueco. Colocación y aplomado. Repaso de juntas y limpieza.
Criterio de medición de proyecto: Número de unidades previstas, según documentación gráfica de Proyecto.
Criterio de medición de obra: Se medirá el número de unidades realmente ejecutadas según especificaciones de Proyecto.

| Código | Ud | Descripción | Rendimiento | Precio | Importe |
|---|---|---|---|---|---|
| mt20thp010c | Ud | Persiana de láminas fijas prefabricadas de concreto, 40x40 cm, color gris. (material) | 1.000 | 17.95 | 17.95 |
| mt08aaa010a | m³ | Agua. (material) | 0.006 | 1.50 | 0.01 |
| mt01arg005a | t | Arena de cantera, para mortero preparado en obra. (material) | 0.005 | 18.00 | 0.09 |
| mt08cem000h | kg | Cemento gris en sacos. (material) | 0.750 | 0.15 | 0.11 |
| mq06hor010 | h | Concretera. (maquinaria) | 0.006 | 1.68 | 0.01 |
| mo019 | h | Albañil especializado en mampostería. (mano de obra) | 0.591 | 9.67 | 5.71 |
| mo111 | h | Peón de albañilería. (mano de obra) | 0.324 | 6.11 | 1.98 |
| % | % | Costes directos complementarios | 2 % | 25.86 | 0.52 |
|  |  | Costes directos |  |  | 26.38 |
