# Coronación de fachada ligera, de lámina plegada de acero inoxidable AISI 304, de 1,5 mm de espesor y 600 mm de desarrollo, acabado mate, fijada con tornillos ocultos

- Propiedad del archivo: CYPE INGENIEROS, S.A.
- Formato: FIEBDC-3/2002
- Ámbito geográfico: Panamá
- Costes indirectos: 3.00 %
- Gastos generales: 13.00 %
- Beneficio industrial: 6.00 %
- IVA: 13.00 %

## F Fachadas y paredes interiores

### FL Fachadas ligeras

#### FLY Sistemas de fachada ligera

**FLY020** m Coronación de fachada ligera, de lámina plegada de acero inoxidable AISI 304, de 1,5 mm de espesor y 600 mm de desarrollo, acabado mate, fijada con tornillos ocultos.
Suministro y colocación de coronación de fachada ligera, de lámina plegada de acero inoxidable AISI 304, de 1,5 mm de espesor y 600 mm de desarrollo, acabado mate, fijada con tornillos ocultos. Incluso p/p de mermas, cortes, piezas de acero y sellado de juntas por medio de cordón de silicona neutra. Totalmente montada.
Incluye: Replanteo. Colocación y fijación de la coronación. Sellado de juntas.
Criterio de medición de proyecto: Longitud medida según documentación gráfica de Proyecto.
Criterio de medición de obra: Se medirá la longitud realmente ejecutada según especificaciones de Proyecto.

| Código | Ud | Descripción | Rendimiento | Precio | Importe |
|---|---|---|---|---|---|
| mt07ala000i | kg | Acero laminado A 572 Grado 42, en perfiles laminados en caliente, según ASTM A 572, piezas compuestas, para aplicaciones estructurales. (material) | 3.188 | 1.08 | 3.44 |
| mt12www010e | m | Lámina plegada de acero inoxidable AISI 304, de 1,5 mm de espesor y 600 mm de desarrollo, acabado mate. (material) | 1.000 | 25.78 | 25.78 |
| mt12ppl016 | Ud | Tornillo autorroscante protegido contra la oxidación. Dimensiones 3,50x25 mm. (material) | 4.000 | 0.05 | 0.20 |
| mt15sja100 | Ud | Cartucho de masilla de silicona neutra. (material) | 0.150 | 4.02 | 0.60 |
| mo051 | h | Montador de sistemas de fachadas prefabricadas. (mano de obra) | 0.569 | 10.00 | 5.69 |
| mo097 | h | Principiante de montador de sistemas de fachadas prefabricadas. (mano de obra) | 0.569 | 6.36 | 3.62 |
| % | % | Costes directos complementarios | 2 % | 39.33 | 0.79 |
|  |  | Costes directos |  |  | 40.12 |
