# Mampara de 4x2,9 m

- Propiedad del archivo: CYPE INGENIEROS, S.A.
- Formato: FIEBDC-3/2002
- Ámbito geográfico: Panamá
- Divisa: USD
- Costes indirectos: 3.00 %
- Gastos generales: 13.00 %
- Beneficio industrial: 6.00 %
- IVA: 13.00 %

## F Fachadas y paredes

### FO Mamparas y paredes interiores móviles

#### FOA De acero

**FOA010** Ud Mampara de 4x2,9 m, de acero galvanizado y plastificado con PVC, acristalada en la mitad de su superficie, con aislamiento intermedio de lana mineral y remate superior de acero galvanizado y plastificado con PVC.
Mampara de 4x2,9 m, acristalada en la mitad de su superficie con luna incolora y la otra mitad de panel machihembrado compuesto por dos chapas de de acero galvanizado y plastificado con PVC y aislamiento intermedio de lana mineral, perfiles de acero galvanizado y plastificado con PVC y remate superior de panel machihembrado compuesto por dos chapas de de acero galvanizado y plastificado con PVC. Incluso parte proporcional de herrajes, remates, sellado de juntas, soportes, encuentros con otros tipos de paramentos, colocación de canalizaciones para instalaciones y cajeados para materiales eléctricos. Totalmente terminada.
Incluye: Replanteo y marcado de los puntos de fijación. Aplomado, nivelación y fijación de los perfiles que forman el bastidor. Colocación y fijación del empanelado. Colocación de la canalización para instalaciones. Tratamiento de las juntas del panel. Remate del perímetro del elemento, por las dos caras.
Criterio de medición de proyecto: Número de unidades previstas, según documentación gráfica de Proyecto.
Criterio de medición de obra: Se medirá el número de unidades realmente ejecutadas según especificaciones de Proyecto.

| Código | Ud | Descripción | Rendimiento | Precio | Importe |
|---|---|---|---|---|---|
| mt26mac010c | m² | Panel ciego machihembrado para mamparas, formado por dos láminas de acero galvanizado y plastificado con PVC con aislamiento intermedio de lana mineral de conductividad térmica 0,039 W/(mK). (material) | 7.000 | 159.19 | 1114.33 |
| mt26mac020c | m | Perfil en "U" de acero galvanizado de acero galvanizado y plastificado con PVC para mamparas. (material) | 9.700 | 12.16 | 117.95 |
| mt26mac030c | m | Zócalo de acero galvanizado y plastificado con PVC para mamparas. (material) | 3.900 | 10.23 | 39.90 |
| mt21vpi010d | m² | Luna incolora, de 8 mm de espesor. (material) | 4.000 | 43.08 | 172.32 |
| mt26mac040 | m | Perfil de aluminio lacado para recibido del vidrio en mamparas. (material) | 13.000 | 8.23 | 106.99 |
| op00ato010 |  | Atornillador. | 1.000 | 0.00 | 0.00 |
| mo011 | h | Montador. (mano de obra) | 7.285 | 13.32 | 97.04 |
| mo080 | h | Principiante de montador. (mano de obra) | 7.285 | 8.24 | 60.03 |
| % | % | Herramientas | 2 % | 1708.56 | 34.17 |
|  |  | Costes directos |  |  | 1742.73 |
